# Neubau Gesamtschule Sieglar
Angebotsaufforderung (GAEB DA XML 3.2, DA83)
Projekt: NGS
Währung: EUR
Nebenangebote zugelassen: ja
Erstellt mit: SOFTTECH GmbH / GXML Toolbox V3.3 R20230503, AVANTI pro 2025, 05.03.2026

## Projektbeschreibung
Projektbeschreibung

Bei der nachfolgend beschriebenen Baumaßnahme handelt es sich um den Neu- und Umbau der Gesamtschule Sieglar, Troisdorf, Edith-Stein-Straße 20, 53844 Troisdorf.

Zwischen den beiden Stadtteilen wurde in den 1970er Jahren das Schulzentrum Sieglar als offenes Campusgelände errichtet und konzentriert hier zentrale Bildungs- und Sporteinrichtungen. Städtebaulich ist das Schulzentrum ein wichtiges Bindeglied zwischen den beiden Stadtteilen Sieglar und Rotter See. Künftig sollen die Wechselbeziehungen zwischen Stadtteilen und Schulzentrum stärker ausgebaut werden und durch ein neues räumliches Angebot und neues attraktives Wegesystem stärker vernetzt werden.

Der Vorplatz gestaltet die öffentlichen Zugänge. Sowohl der Hauptzugang zur Schule als auch zu Aula, Mensa und Bibliothek sind von hier den Schülern als auch der Öffentlichkeit zugänglich.  Die neue Schule wird gebildet aus einem dreigeschossigen Baukörper im Osten und dem Solitär im Süden, dazwischen spannt sich der eingeschossige Neubauteil mit den öffentlichen Funktionen für Mensa und Aula auf.

Lage Baugrundstück
Das Grundstück der Gesamtschule bildet den östlichen Auftakt auf den Bildungscampus und die Hauptwegeachse zwischen Edith-Stein-Straße und Kerschensteiner-Straße. Östlich des Grundstücks befinden sich aktuell noch vorhandene Stellplätze und die Bushaltestelle, im Norden wird das Grundstück vom neuen Mehrgenerationenpark eingefasst, westlich befinden sich die Turnhallen. Die neue Haupterschließungsachse liegt südlich. OKF E0 = ± 0.00m = +57,25m NHN.

Verkehr
Die Bushaltestelle am Schwabenweg ist in einer Entfernung von ca. 250 m vom Haupteingang. Die Haltestellen des Schülerverkehrs befinden sich im direkten Anschluss entlang der östlichen Grundstücksseite.
Die östlich im Bestand liegenden Stellplätze werden vom Individualverkehr genutzt und bieten eine kurze Anbindung von maximal 120m zum Haupteingang.

Gebäude

Die neue Gesamtschule spannt sich als winkelförmiger Baukörper auf, sodass sich der Schulhof, der sich nach Nordwesten mit seinen dazugehörigen Sportflächen ausbildet, mit dem angrenzenden Generationenpark verbinden und verzahnen kann. Nach Süden- im Zugangsbereich- wird vor dem Neubau ein Vorplatz ausgebildet. Dieser liegt strategisch günstig zur Bushaltestelle und den Parkplätzen.

Genauso einfach, wie die Grundfigur angelegt ist, folgen auch die Funktionsverteilungen einer gleichermaßen übersichtlichen wie auch funktionellen Zuordnung.

Im Osten bilden zwei dreigeschossige Kuben mit Verbindungsbau den 1.Bauabschnitt des Neubaus. Dort sind alle Allgemeinunterrichtsräume, sowie der naturwissenschaftliche Bereich und die Verwaltung untergebracht. Die Kuben haben jeweils 2 Innenhöfe.

Der hier zur Ausführung kommende 2. Bauabschnitt besteht aus dem eingeschossigen Verbindungsbau, der nur im Bereich der Mensa und Aula zweigeschossig ausgebildet wird und dem Solitär. Dieser wird im Bestand bis auf das Tragwerk zurückgebaut und saniert. Die Heizung im Untergeschoss bleibt während der Bauphase in Betrieb. Funktionell beinhaltet der 2. Bauabschnitt Räumlichkeiten für Veranstaltungen (Mensa, Aula), den Küchenbereich, Ganztag, Stadtteilöffentlichkeit, sowie die Fachunterrichtsräume für Musik, Kunst, Technik und textiles Gestalten. Im Erdgeschoss des Solitärs befindet sich eine der beiden Stadtteilbibliotheken der Stadt Troisdorf.

Das Gebäude bietet einen multifunktionalen Raum für verschiedene Veranstaltungen. Durch eine mobile Trennwand zwischen Mensa und Aula können die Räume zusammengeschlossen und für große Veranstaltungen genutzt werden. Der separate Zugang ermöglicht eine partielle Nutzung des Gebäudes außerhalb des Schulbetriebes.

Baukonstruktion und Material

Die Gründung wird als Flachgründung in Stahlbeton vorgesehen. Die Innenwände werden aus Stahlbeton bzw. KS-Mauerwerk errichtet.

Im Bestandskeller des 2. BA  werden die Außenwände bis ca. 1,00m unterhalb der neuen Gründungssohle abgebrochen, die Innenwände bis auf OK Bodenplatte. Der gesamte Kellerbereich wird lagenweise verfüllt. Das Untergeschoss des Bestandssolitärs (Bauteil D) bleibt bis OK Deckenplatte über UG erhalten. In den zu ergänzenden Bereichen werden, wo erforderlich, Streifenfundamente unterhalb der tragenden Wände vorgesehen.

Der Neubau wird in Massivbauweise errichtet. Die Ausführung der tragenden Außenwände inkl. Stürze, Wandpfeiler und Stützen erfolgt in Stahlbeton.
Die Außenwände von Bauteil D (Bestand) werden in Elementbauweise aus Holz erstellt. Die Holzständerkonstruktion nimmt auch die Fassadenkonstruktion auf. Die Lamellenkonstruktion des Sonnenschutzes wird über eine leichte Stahlkonstruktion an der Bestandsdecke verankert.
Die Dächer werden mit einer extensiven Dachbegrünung geplant. Das Dach über der Mensa/ Aula erhält eine Photovoltaikanlage. Lediglich der Bestandskörper erhält aus statischen Gründen ein Foliendach ohne weitere Aufbauten.

Versorgungsanschlüsse

Die Anschlüsse für Wasser und Strom werden bauseits hergestellt und sind für alle am Bau Beteiligten zugänglich und nutzbar.

Die Abrechnung für die Verbrauchskosten Strom, Wasser und Abwasser erfolgt gemäß den Ausschreibungsbedingungen, siehe Besondere / Ergänzende Vertragsbedingungen Pkt. 2.3

Baustellenfläche und Räume

Das Bauvorhaben gliedert sich in zwei Bauabschnitte. Der erste Bauabschnitt mit den beiden östlichen Kuben samt Verbindungsgang ist fertiggestellt und in Betrieb.

Im zweiten Bauabschnitt wird der Verbindungsbau erstellt und der Umbau/die Sanierung des Bestandgebäudes erfolgt. Die dazugehörige Baustelleneinrichtung mit Baustellenzufahrt ist dem Baustelleneinrichtungskonzept zu entnehmen.

Besondere Anforderungen an die Umweltverträglichkeit der Stoffe und Bauteile

Grundsätzlich sind ausschließlich umweltverträgliche und unbedenkliche Baustoffe zu verwenden.
Alle zu verwendenden Holzprodukte müssen nach FSC, PEFC oder gleichwertig zertifiziert sein oder die für das jeweilige Herkunftsland geltenden Kriterien des FSC oder PEFC einzeln erfüllen.

## 0.1 Allgemeine Vorbemerkungen
0.1 Allgemeine Vorbemerkungen

0.1.1 Art, Lage, Maße und Nutzbarkeit von Transporteinrichtungen und Transportwegen

Siehe Baustelleneinrichtungskonzept (Bauablaufplan)

0.1.2 Bodenverhältnisse, Baugrund und seine Tragfähigkeit. Ergebnisse von Bodenuntersuchungen
Siehe LV-Positionen

0.1.3 Hydrologische Werte von Grundwasser und Gewässern

Nicht relevant

0.1.4 Besondere umweltrechtlichen Vorschriften

Nicht relevant

0.1.5 Besondere Vorgaben für die Entsorgung, z. B. Beschränkungen für die Beseitigung von Wasser und Abfall

Siehe LV-Positionen

0.1.6 Schutzgebiete oder Schutzzeiten im Bereich der Baustelle

siehe Angaben zur Ausführung.

Das Baufeld befindet sich im Bereich der Wasserschutzzone 3B des Trinkwasserschutzgebietes Zündorf.

0.1.7 Art und umfang des Schutzes von Bäumen, Pflanzbeständen, vegetationsflächen, Verkehrsflächen, Bauteilen, Bauwerken, Grenzsteinen und dergleichen im Bereich der Baustelle

gemäß Baustelleneinrichtungskonzept / Bauablaufplan.

0.1.8 Im Baugelände vorhandene Anlagen, insbesondere Abwasser- und Versorgungsleitungen

gemäß Baustelleneinrichtungskonzept / Bauablaufplan.

0.1.9 Bekannte oder vermutete Hindernisse im Bereich der Baustelle

gemäß Baustelleneinrichtungskonzept / Bauablaufplan.

0.1.10 Vermutete Kampfmittel im Bereich der Baustelle

Nach aktuellem Stand ist nicht mit Kampfmittel zu rechnen. Arbeiten im Erdreich sind dennoch mit der entsprechenden Vorsicht und Sorgfalt durchzuführen.

0.1.11 Gegebenenfalls gemäß der Baustellenverordnung getroffene Maßnahmen

In Abstimmung mit der örtlichen Bauleitung bzw. mit dem Sicherheitskoordinator

0.1.12 Besondere Anordnungen, Vorschriften und Maßnahmen der Eigentümer oder der anderen Weisungsberechtigten von Leitungen, Kabeln, Dränen, Kanälen, Straßen, Wegen, Gewässern, Gleisen, Zäunen und dergleichen im Bereich der Baustelle Maßnahmen / Anschlüsse an die vorhanden Ver- und Entsorgungsleitungen

Sind in Absprache mit dem Auftraggeber durchzuführen.

0.1.13 Art und Umfang von Schadstoffbelastungen
nicht relevant.

0.1.14 Art und Zeit der vom Auftraggeber veranlassten Vorarbeiten.
Vor Ausführung der Maßnahmen im Bestandsgebäude Bauteil D wurde das Gebäude komplett entkernt bis auf Teilbereiche des Kellers; ebenso erfolgte hier eine Schadstoffsanierung.

0.1.15 Arbeiten anderer Unternehmer auf der Baustelle

Sämtliche über die Bauzeit notwendigen Firmen.

0.1.16 Baureinigung

Die Baustelle ist laufend in einem sauberen und ordentlichen Zustand zu halten. Täglich hat eine grobe und regelmäßig zu den Wochenenden eine gründliche Reinigung ("besenrein") zu erfolgen. Kommt der Auftragnehmer der Säuberung nicht nach, so wird der Auftraggeber diese Arbeiten auf Kosten des Auftragnehmers durch einen Dritten ausführen lassen.

Die anfallenden Kosten hierfür werden spätestens bei der Schlussrechnung in Abzug gebracht.

0.1.17 Baubesprechungen

Siehe Besondere / Ergänzende Vertragsbedingungen, Pkt.14.

0.1.18 Bautagesberichte

Siehe Besondere / Ergänzende Vertragsbedingungen, Pkt.12.

0.1.19 Bauschild und Werbemittel
Es wird durch den AG ein Bauschild erstellt.

Der AN hat die Möglichkeit ein Firmenschild mit seinen Daten bauseits anfertigen zu lassen, welches auf dem Bauschild angebracht wird. Dieses wird bei der Schlussrechnung mit psch. 50,00 € netto in Abzug gebracht.

Einzelne getrennte Bauschilder/Werbetafeln sind nicht zulässig.

0.1.20 Bauleistungsversicherung
Siehe Besondere / Ergänzende Vertragsbedingungen, Pkt.12.

0.1.21 Terminplan / Ausführungstermine:

Spätestens 14 Kalendertage nach Auftragserteilung ist der Bauleitung des Auftraggebers vom Auftragnehmer ein detaillierter Terminplan (Aufteilung in Bauabschnitte mit Anfangs- und Endzeiten, Maßnahmen bezüglich Baustelleneinrichtung usw.) zu übergeben.
Die Kosten sind vom AN in die Einheitspreise einzukalkulieren.

Siehe hierzu Besondere / Ergänzende Vertragsbedingungen, Pkt. 15 (Baufristenplan).

0.1.22 Bereitstellung Vertragsgrundlagen

Im Auftragsfalle erhält der Auftragnehmer die vom AG bereitgestellten Vertragsgrundlagen in EDV-lesbarer Form.

Der AN muss selbst die für seine Zwecke erforderlichen Vervielfältigungen aus diesen Dateien oder Vorlagen erzeugen.

Alle Planungen des AN sind mittels CAD zu erstellen

## 0.2 Angaben zur Ausführung
0.2 Angaben zur Ausführung

0.2.1 Vorgesehene Arbeitsabschnitte, Arbeitsunterbrechungen und Arbeitsbeschränkungen nach Art, Ort und Zeit sowie Abhängigkeit von Leistungen anderer.

Zur Einhaltung der vertraglich vereinbarten Ausführungsfristen ist u.a. folgendes vereinbart:

a) Ausführung der Arbeiten

Ausführung der Arbeiten von Montag bis einschl. Freitag.
Kernarbeitszeit Werktag (Montag bis einschl. Freitag): 7:00 - 20:00 Uhr.
Kernarbeitszeit Werktag (Samstag): 7:00 - 16:00 Uhr

Sonderzeiten nach Absprache möglich, evtl. notwendige ordnungsrechtliche Genehmigungen hat der Auftragnehmer auf eigene Kosten selbst einzuholen.

b) Anlieferungsverkehr und Containerdienste

nicht relevant

c) Transport der Materialien am und im Gebäude
Das bauseitige Bereitstellen von Hebezeugen, Aufzügen und dergleichen ist nicht vorgesehen.

d) Schützen sämtlicher Bauteile/Baustoffe (siehe auch LV Positionen)

e) Alle witterungsbedingten Ausfalltage sind generell anzuzeigen.

0.2.2 Besondere Erschwernisse während der Ausführung

siehe Projektbeschreibung

0.2.3 Besondere Anforderungen für Arbeiten in kontaminierten Bereichen

siehe Gutachten

0.2.4 Besondere Anforderungen an die Baustelleneinrichtung und Entsorgungseinrichtungen

siehe Baustelleneinrichtungskonzept/ Bauablaufplan und LV-Positionen

0.2.5 Besonderheiten der Regelung und Sicherung des Verkehrs

0.2.5.1 Parken:

Das Parken auf dem Schulgelände ist verboten. Innerhalb der Baustelle gibt es eine Parkfläche für

den AN.

0.2.5.2 Anlieferung/ Besonderheiten der Baustelle:

Der AN wird darauf hingewiesen, dass hinsichtlich der Baustellensituation folgende Besonderheiten

zu berücksichtigen sind:

In den Unterrichtszeiten ist auf den Schulbetrieb Rücksicht zu nehmen. Der Schulbetrieb findet an

Werktagen zwischen 08.00 und 17.00 Uhr statt.

In dem gesamten Bereich ist mit minderjährigen Schülern/Jugendlichen und Fußgängerverkehr zu rechnen, was besondere Vorsicht bei der Durchführung der Materialtransporte, ggf. in
Ausnahmefällen Befahrungen erfordert.
Für den Bereich der Baustelle gilt Schrittgeschwindigkeit:  Während der Unterrichtspausen sind
Transporte auf dem Schulhof (außerhalb des Arbeitsbereiches) einzustellen. Arbeitsraum und
Baustelleneinrichtungsfläche sind sicher abzusperren und arbeitstäglich vor Verlassen der Baustelle zu verschließen.
Die Umzäunung der Baustelle ist während der Unterrichtspausen sicher geschlossen zu halten.
Deckelcontainer sind arbeitstäglich vor Verlassen der Baustelle zu verschließen.
Ein Baustellenverkehr innerhalb der "Stoßzeiten" soll im Schulbetrieb vermieden werden.

Zeiten Schulbusse:
7:40  -  8:15
13:40  -  13:50
16:15  -  16:30
Des Weiteren können in diesen Zeiträumen keine Anlieferungen sowie Entsorgungstransporte
stattfinden.
Es ist sicherzustellen, dass Kranausleger nicht Radwege oder Fahrbahnen überschwenken,
insbesondere nicht mit Lasten.
Ein Befahren mit Maschinen oder das Lagern von Baumaterialien im Traufbereich der Bäume
während der Bauphase ist durch das Aufstellen einer geeigneten Absperrung auszuschließen.

0.2.5.3 Baustelleneinfahrt:

Sofern im Einzelfall Schutzabstände alternativlos nicht eingehalten werden können, sind
Maßnahmen zum Wurzelschutz durch druckmindernde Auflagen zu ergreifen.

Weiterhin ist bei den Anlieferungen folgendes zu beachten:

1. Zwischen Einfahrt und Baustellengrenzen darf nur Schritt gefahren werden.

2. Bei Einfahrt auf das Baufeld/ Schulgelände bzw. beim Rangieren auf dem Gelände muss eine
weitere Person das schrittfahrende Fahrzeug sichern.

Das bedeutet, sich aus geeigneter Position versichern, dass sich keine Schülerinnen oder Schüler im Gefahrenbereich des Fahrzeugs befinden.

 3. Rückwärtsfahren auf dem Schulgelände außerhalb der Baustelle ist untersagt.

0.2.6 Besondere Anforderungen an das Auf- und Abbauen sowie Vorhalten von Gerüsten

Eine Abstimmung der gewerkeigenen Gerüststellung mit anderen Gewerken, und bestehenden Bauteilen muss unter Einbeziehung der Bauleitung erfolgen.

0.2.7 Mitbenutzung fremder Gerüste, Hebezeuge, Aufzügen, Aufenthalts und Lagerräume, Einrichtungen und dergleichen durch den Auftragnehmer.
Das bauseitige Bereitstellen von Hebezeugen, Aufzüge, Aufenthalts- und Lagerräume, Einrichtungen und dergleichen ist nicht vorgesehen.
Die Kosten sind vom Auftragnehmer in die Einheitspreise einzukalkulieren.

Eine Mitbenutzung von fremden Hebezeuge, Aufzügen, Aufenthalts- und Lagerräumen sowie Einrichtungen kann nicht garantiert werden, falls doch möglich, ist dieses vom AN mit dem jeweiligen Eigentümer und der Bauleitung abzustimmen.
Die Krankosten sind intern mit dem Eigentümer zu verrechnen.

Das Gebäude ist bauseits außenseitig eingerüstet. Die Fassadengerüste können vom AN kostenfrei genutzt werden.

0.2.8 Wie lange, für welche Arbeiten und ggf. für welche Beanspruchung der Auftragnehmer Gerüste, Hebezeuge, Aufzüge, Aufenthalts- und Lagerräume, Einrichtungen und dergleichen für andere Unternehmer vorzuhalten hat.
Ist nicht beabsichtigt

0.2.9 Verwendung oder Mitverwendung von wiederaufbereiteten (Recycling) Stoffen

Wiederaufbereitete (Recycling-) Stoffe dürfen im Erdreich nicht eingebaut werden. Das Baufeld befindet sich in einem Wasserschutzgebiet.

0.2.10 Anforderungen an wiederaufbereitete (Recycling-) Stoffe und an nicht genormte Stoffe und Bauteile
Nicht genormte Stoffe und Bauteile müssen eine bauaufsichtliche Zulassung besitzen und/oder den jeweils geltenden Vorschriften und Richtlinien entsprechen.

0.2.11 Besondere Anforderungen an Art, Güte und Umweltverträglichkeit der Stoffe und Bauteile

Entsprechend den gesetzlichen Vorschriften.

0.2.12 Art und Umfang der vom Auftraggeber verlangten Eignungs- und Gütenachweise

Entsprechend den Technischen Vertragsbedingungen.

0.2.13 Unter welchen Bedingungen auf der Baustelle gewonnene Stoffe verwendet werden dürfen oder müssen oder einer anderen Verwertung zuzuführen sind.

Die Verwendung von auf der Baustelle gewonnener Stoffe ist nicht vorgesehen, sofern nicht anders in der Leistungsbeschreibung angegeben.

0.2.14 Art, Zusammensetzung und Menge der aus dem Bereich des Auftraggebers zu entsorgenden Böden, Stoffe und Bauteile

siehe LV-Positionen.

0.2.15 Art, Anzahl, Menge oder Masse der Stoffe und Bauteile, die vom Auftraggeber bereitgestellt werden, sowie Art, genaue Bezeichnung des Ortes und Zeit ihrer Übergabe

Die Bereitstellung von Stoffen oder Bauteilen seitens des Auftraggebers ist - wenn vorgesehen - in den in Frage kommenden LV-Positionen beschrieben.

0.2.16 In welchem Umfang der Auftraggeber Abladen, Lagern und Transport von Stoffen und Bauteilen übernimmt oder dafür dem Auftragnehmer Geräte oder Arbeitskräfte zur Verfügung stellt.

Ist nicht vorgesehen.

0.2.17 Leistungen für andere Unternehmer

Sind bei Bedarf in den Technischen Vertragsbedingungen bzw. den LV-Positionen beschrieben.

0.2.18 Mitwirken beim Erstellen von Anlagenteilen und bei der Inbetriebnahme von Anlagen im Zusammenwirken mit anderen Beteiligten

Das Mitwirken beim Erstellen von Anlagenteilen mit anderen Beteiligten ist bei Bedarf in den Technischen Vertragsbedingungen bzw. den betreffenden LV-Positionen beschrieben.

0.2.19 Übertragung der Wartung während der Dauer der Verjährungsfrist.

Nicht zutreffend

0.2.20 Abrechnung nach bestimmten Zeichnungen oder Tabellen

Siehe Technische Vertragsbedingungen bzw. LV-Positionen der entsprechenden Gewerke.

0.2.21 Alle im Leistungsverzeichnis beschriebenen Leistungen umfassen die Montage und die Lieferung der dazugehörigen Stoffe und Bauteile, wenn im Leistungsverzeichnis nichts anderes beschrieben ist.

## 0.3 Sonstige Allgemeine Vorbemerkungen
0.3 Sonstige Allgemeine Vorbemerkungen

0.3.1 Baustelleneinrichtung des Auftragnehmers

Die gewerkespezifische Baustelleneinrichtung des AN ist nicht gesondert beauftragt und muss von jedem Gewerk selbständig ermittelt werden, die Kosten sind in die Einheitspreise einzukalkulieren.

0.3.2 Vereinfachte Schreibweise
AG = Auftraggeber
AN = Auftragnehmer (Bieter)

0.3.3 Bei Widersprüchen zwischen LV-Langtext und LV-Kurztext hat stets der LV-Langtext Vorrang in der Gültigkeit.

0.3.4 Die Baumaßnahme wird von einem vom Auftraggeber beauftragten Sicherheits- und Gesundheitskoordinator (SIGEKO) gem. Baustellenverordnung begleitet. Seinen Vorgaben, Hinweisen und Anordnungen ist Folge zu leisten.

Die Einschaltung des SIGEKO durch den Bauherrn befreit den Auftragnehmer nicht von der eigenen ihm im Bauprozess obliegenden Sicherheitsverantwortung.

0.3.5 Dokumentation:
Nach Fertigstellung der Arbeiten sind folgende Unterlagen als Dokumentation (1-fach,
in beschrifteten Ordnern abgeheftet, und 1 x digital) dem AG vorzulegen:
- Montageplanung falls erforderlich
- Fachunternehmererklärung
- Genehmigungsbescheide
- Prüfberichte
- Entsorgungsnachweise
- Auflistung der verwendeten Materialien mit Herstellerangaben und Produktbeschreibung
- Zulassungsbescheide
- Prüfbücher

Die Kosten sind in die Einheitspreise einzukalkulieren.

## 0.4 Baustelleneinrichtung AN
0.4. Baustelleneinrichtung AN

0.4.1 Baustelleneinrichtung des AN

Die Baustelleneinrichtung (Einrichten, Räumen, Vorhalten) gemäß DIN 18299 VOB/C, Pkt. 4.1, ist Nebenleistung.

Die Kosten sind in die Einheitspreise einzukalkulieren.

Vorhaltezeit: für die Dauer der eigenen vertraglichen Leistungen.

0.4.2 Allgemeiner Hinweis:

1. Sanitär- / Sanitätscontainer werden dem Auftragnehmer und allen Fremdfirmen kostenfrei vom Auftraggeber zur Verfügung gestellt.

2. Die Nutzung der Container des Auftragnehmers durch Fremdfirmen und den Auftraggeber (AG) ist nicht vorgesehen. Aufstellmöglichkeiten siehe Baustelleneinrichtungskonzept / Bauablaufplan.
3. Folgende Baustellenbeleuchtung hat der Auftragnehmer während der Ausführung seiner vertraglichen Leistungen zu erbringen:

Beleuchtung seiner Arbeitsstellen (im Gebäude sowie im Außenbereich) und Sicherheitsbeleuchtung. Dies gilt insbesondere auch für Sicherheitsbeleuchtung, z. B. Kran usw.

0.4.4 Gerüste

Arbeits- und Schutzgerüste werden bauseits gestellt. Nicht berührt hiervon sind eigene Gerüste nach VOB/C, welche als Nebenleistungen definiert sind.

0.4.5 Baustellenversorgung / Bauwasserversorgung

Die Kosten für das Heranbringen von Wasser und Energie, von den vom Auftraggeber auf der Baustelle zur Verfügung gestellten Anschlussstellen zu den Verwendungsstellen, sind vom AN in die Einheitspreise einzukalkulieren.

Siehe VOB/C DIN 18299, Nebenleistung Pkt. 4.1.6

Die Abrechnung für die Verbrauchskosten Strom, Wasser und Abwasser erfolgt gemäß den Ausschreibungsbedingungen, siehe Besondere / Ergänzende Vertragsbedinungen

Container des AN:
nicht relevant

0.4.6 Terminplan

Spätestens 14 Kalendertage nach Auftragserteilung ist der Bauleitung des Auftraggebers vom Auftragnehmer ein detaillierter Terminplan (Aufteilung in Bauabschnitte mit Anfangs- und Endzeiten, Maßnahmen bezüglich Baustelleneinrichtung usw.) zu übergeben.
Die Kosten sind vom AN in die Einheitspreise einzukalulieren.

Siehe hierzu Besondere Vertragsbedinungen..

## 0.5 Zusätzliche Technische Vertragsbedingungen (ZTV)
0.5 Zusätzliche Technische Vertragsbedingungen (ZTV)

1. Die Leistung umfasst die Herstellung, Lieferung und Montage von Aluminium-Bauelementen für  Innentüren als Rahmen-Glas-Konstruktionen, überwiegend mit  Anforderungen an Brandschutz  Hierzu gehören auch die Verglasungsarbeiten, die das Liefern, Einsetzen und Abdichten aller Glasscheiben und Ausfachungen beinhalten.
Des Weiteren sind die Stahlblechtüren und -klappen Leistungsbestandteil.

2. Die Metallbau-Konstruktionen einschl. des Zubehörs sind nach den Richtlinien des Systemherstellers zu planen und zu fertigen.
Die Profil-, Zubehör-, Dichtungs- und Beschlagauswahl hat nach den gültigen Unterlagen des jeweiligen System-Herstellers zu erfolgen.

3. Qualitätssicherung
Gemäß der Bauproduktenverordnung muss für jedes nachfolgend beschriebene Bauprodukt, das von einer harmonisierten Norm erfasst ist oder das einer Europäisch Technischen Bewertung entspricht, eine Leistungserklärung, in Bezug auf dessen wesentliche Merkmale (Anhang ZA der harmonisierten Norm) vorliegen. Alle für den Verwendungszweck im Mitgliedsstaat geforderten wesentlichen Merkmale sind in der Leistungserklärung anzugeben.
Weiterhin können nach Landesbauordnung die Bauprodukte zusätzlich mit einer Bestätigung ihrer Übereinstimmung mit den technischen Regeln, den allgemeinen bauaufsichtlichen Zulassungen, den allgemeinen bauaufsichtlichen Prüfzeugnissen oder den Zustimmungen im Einzelfall ausgestattet werden.

4. Der AN hat die bauseitigen Leistungen anhand seiner Ausführungszeichnungen und der Türliste vor Fertigung bzw. Anlieferung der Einbauelemente innerhalb von 2 Wochen nach Auftragserteilung auf Übereinstimmung mit den tatsächlichen örtlichen Gegebenheiten zu prüfen. Abweichungen sind dem AG schriftlich mitzuteilen. Die angegebenen Maße sind Richtmaße. Sie sind grundsätzlich vom AN vor Bestellung der Einbauelemente am Bau auf ihre Richtigkeit zu überprüfen.

5. Grundsätzlich sind vor Bestellung alle gewählten Fabrikate und Produkte zu benennen; die Erfüllung aller Anforderungen ist durch bauaufsichtliche Zulassung bzw. Prüfzeugnisse nachzuweisen. Die Kennzeichnung der Türelemente mit besonderen Anforderungen hat durch ein Typenschild zu erfolgen.
Der AN hat zu gewährleisten, dass Lieferung und Einbau aller Bauteile zusammen den Festlegungen der Zulassung entspricht.

6. Einbau der Metall-Glas-Elemente
Als Lastannahmen gilt: Waagerechte Verkehrslast (Seitenkraft) nach DIN EN 1991-1-1 und -2 incl. der nationalen Anhänge als Zusatzlasten mit 1,00 kN/m in Brüstungshöhe wirkend.
Die Montage der Bauelemente muss flucht- und lotrecht erfolgen. Die horizontalen Einbauebenen sind nach den Meterrissen einzumessen.
Befestigungs- und Verbindungsmittel - wie Schrauben, Bolzen und Dübel - müssen entsprechend dem jeweiligen Verwendungszweck und gemäß den Anforderungen ausgewählt werden. Es kommen nur bauaufsichtlich zugelassene Dübel zur Ausführung. Die Anschlüsse müssen den bauphysikalischen Anforderungen aus Brandschutz gerecht werden.
Alle zur Montage erforderlichen Befestigungsmittel sowie sämtliche fachgerechten Anschlüsse an angrenzende Bauteile sind in die EP einzukalkulieren.

7. Die Stahlblech-Türelemente sind vom AN zu liefern und komplett einzubauen. Der AN hat zu gewährleisten, dass Lieferung und Einbau aller Bauteile zusammen den Festlegungen der Zulassung entspricht.
Die Stahlzargen sind mit Grundbeschichtung, geeignet für ein bauseitiges Anstrichsystem auf Lackbasis zu liefern.

8. Die Drücker-, Wechsel- und Feuerschutzgarnituren sind im gleichen Design einer Modellreihe des Herstellers gemäß Anforderung, behördengerecht und wartungsfrei auszuführen.

9. Die Funktionsbeschläge sind nach den Erfordernissen der Malerarbeiten abschnittsweise zu montieren, die Türelemente insgesamt nach den Malerarbeiten auf Gang- und Schließbarkeit zu überprüfen und ggf. nachzujustieren. Die Montage der Drücker- und Wechselgarnituren hat unsichtbar von der Gegenseite zu erfolgen. Diese Leistungen sind in die EP einzurechnen.

10. Bänder einschl. Aufnahmeelemente sowie Türschließer sind durch den AN nach Türblattgröße/-gewicht sowie entsprechend der Beanspruchungsgruppe zu dimensionieren. Die Angaben im Leistungsverzeichnis stellen Mindestforderungen dar. Notwendige höhere Dimensionierungen sowie erforderliche Tragzapfen sind in die EP einzurechnen.

11. Für die Ausführung der Schlösser (Einsteckschlösser DIN 18251, Rohrrahmenschlösser, FH-Schlösser DIN 18250 und Mehrfachverriegelungen) gelten die Bestimmungen der RAL-RG 607/2.
Für die Ausführung der Tür- und Sicherheitstürbänder gelten die Bestimmungen der RAL-RG 607/8.

12. Alle Dichtungsprofile von Türflügeldichtungen müssen so angebracht sein, dass sie die erforderliche Beanspruchungsgruppe der Konstruktion dauerhaft erfüllen und auswechselbar sind. Sämtliche Dichtungsprofile müssen weichmacherfrei sein.

13. Dichtstoffe müssen in ihren Eigenschaften dem Verwendungszweck entsprechen. Sie dürfen keine aggressiven Bestandteile enthalten und müssen mit angrenzenden Stoffen (auch mit Anstrichen) verträglich sein. Sämtliche Dichtstoffe müssen alterungsbeständig sein.

14. Der Schutz der Leistungen ist Sache des AN. Bis zur Übergabe hat der AN die Einbauelemente durch geeignete Maßnahmen vor Verschmutzung und Beschädigung wirksam zu schützen. Sie sind im gereinigten und ordentlichen Zustand zu übergeben. Dies ist in die Einheitspreise einzurechnen.

15. Wartung und Pflege
Vom AN sind für alle von ihm gelieferten Produkte, die zur Sicherstellung einer dauerhaften Funktionstüchtigkeit und Lebensdauer einer regelmäßigen Wartung bedürfen, Benutzerinformationen für den AG zu erstellen, die aus Produktinformation, Bedienungsanleitung und Wartungsanleitung bestehen müssen.
Insbesondere müssen die Benutzerinformationen Angaben zu folgenden Themen beinhalten:
- Produktinformationen
- Bedienungsanleitung (Angaben zu bestimmungsgemäßer Verwendung und Fehlgebrauch)
- Wartungsanleitung
- Reinigung und Pflege
- Instandhaltung
Die Benutzerinformationen sind dem AG in schriftlicher Form nach Abschluss der vertraglichen Leistungen zu übergeben.

## 2.311 Metallbauarbeiten - Innentüren
Datum: 20.02.2025

### Bereich 01 Leistungen Bauteil C

*Hinweis: Hinweis Abrechnung und Produktvorgaben*
Um die korrekte bauseitige Abrechnung der Bauteile C und D zu gewährleisten, ist es erforderlich, sämtliche Kosten eindeutig den jeweiligen Bauteilen zuzuordnen und getrennt abzurechnen.

Ausführungsbeschreibung:

Für eine einheitliche Wartung  der Obentürschließer und Drehtürantriebe in beiden Bauabschnitten, müssen diese produktspezifisch ausgeschrieben werden.

Fabrikat Obentürschließer:
Assa Abloy

Fabrikat Drehtürantrieb:
Dormakaba

#### Abschnitt 01.01 Metall-Glas-Rahmentüren

##### Titel 01.01.01 Türen ohne besondere Anforderungen

**01.01.01.0010 Türelement zweifl. Drehflügel B 3440 mm H 2750 mm 2 ST+3 OL**
Innentürelement, als Drehflügeltür, mehrteilig, aus beweglichen und feststehenden Elementen, 2-flügelig, mit zwei feststehenden Seitenteilen und drei Oberlichten, als ungedämmte Aluminium-Glas-Türkonstruktion mit ca. 65 mm Profilbautiefe und mittiger Verglasung, Bauteilöffnung in der Innenwand, Wandaufbau im Anschlussbereich einschalig, Befestigungsuntergrund Trockenbau mit Verstärkungsprofilen und Stahlbeton, ungeputzt, Abdichtung beidseitig mit elastischem Dichtstoff, umlaufend, Anschlussfuge zum Baukörper vollständig mit Dämmstoff ausfüllen, Ausführung als Rahmentür, Rahmen aus Aluminium-Strangpressprofilen DIN EN 755 und DIN EN 12020, Konstruktion außen und innen flächenbündig, mit oberer Blendrahmenverbreiterung, Rahmenoberfläche pulverbeschichtet Farbton RAL 7012, Rahmenelement mit transparenten Füllungen, Ausführung gemäß Detail-Nr. C_A6_DT_6004_25_V3 und wie folgt:
Einbauort: Windfang
Rohbaumaß: B/H ca. 3440 x 2750 mm

Tür-Nr. W04-T2

Teilung (Systemmaße):
1 St Festfeld B/H ca. 640 x 2260 mm
1 St festverglastes Oberlicht B/H ca. 640 x 490 mm
1 St 2-flügelige Drehflügeltür B/H ca. 2160 x 2260 mm als Notausgang DIN EN 1125, erforderlicher lichter Durchgang mindestens 1200 mm
1 St festverglastes Oberlicht B/H ca. 2160 x 490 mm
1 St Festfeld B/H ca. 640 x 2260 mm
1 St festverglastes Oberlicht B/H ca. 640 x 490 mm

Verglasung alle Teile aus Verbundsicherheitsglas VSG einschalig
Dicke mind. 8 mm

Breite des Sturzprofil passend zum automatischen Türantrieb

Objektbeschläge Behördenqualität aus Edelstahl, matt gebürstet,
- 3-teilige Rollentürbänder aus Aluminium, Anzahl entsprechend den zu erwartenden Lasten
Antipanik-Garnitur, Stand- und Gangflügel mit automatischer Verriegelung
- 1 St. Standflügelverriegelung,  Treibriegelschloss (Gegenkasten) mit Antipanikfunktion (VP) mit Schaltschloss, Befestigungs- und Verriegelungsplatte, Bodenbuchse und Befestigungsmaterial, Treibriegelstangen, Falleneinlaufteile, Mitnehmer, Treibstangenführung
- 1 St. selbst verriegelndes Antipanik-Motorschloss für Vollpanikfunktion DIN EN 1125, Umschaltfunktion B, in Verbindung mit einem Drehflügelantrieb für den Gangflügel, einer 2-flg. Tür, mit Schließblech, PZ-vorgerichtet einschl. Motorschlosssteuerung, Netzteil 24 V, Anschlusskabel usw.
Einstellung der Betriebsarten des Motorschlosses mittels Displayprogrammschalter mit Schlüsselschalter
Betriebsarten Motorschloss: Aus, Nacht, Automatik oder Daueroffen Leistung einschl. Zubehörteile, verdeckter Kabelübergänge, sämtlicher Verkabelungen und Anschlüsse durch den AN, einschl. Kabellieferung
- Betätigung Stand- und Gangflügel auf BGS mit Stangengriffgarnitur nach DIN EN 1125, Edelstahl,  Betätigung Gangflügel auf BS mit Drücker, Edelstahl, Schlüsselrosette gelocht für Profilzylinder, verdeckt verschrauben, Ausführung Drücker U-Form abgerundet und gekröpft nach Wahl des AG
- barrierefreie Türschwelle
- Gangflügel mit Fingerschutzrollo

Element komplett liefern, montieren und verglasen einschl. Verankerung und Anschluss an angrenzende Bauteile.
Menge: 1,000 St
DIN 276-1 12/08: 334
Freie Nummern: 344
Leistungsbereich: 026

**01.01.01.0020 Automatischer Dehtürantrieb drückend**
Automatischer Drehtürantrieb, Zweiflügelig, Standflügel nur mit
Türschließerfunktion, mit durchgängiger
Abdeckhaube, mit integrierter Schließfolgeregelung
zertifiziert nach EN 1158, für vorg. zweifl. Tür, als
Drehtürantrieb am Gangflügel, mit verstellbarer
Federkraft EN Größe 4-7, Standflügeltürschließer EN
Größe 1-7, geprüft und zertifiziert nach DIN EN 16005.
Standflügel mit Türschließerfunktion,
einstellbare Schließkraft, Schließgeschwindigkeit und
Öffnungsdämpfung am Standflügel

Montage auf der Blendrahmenverbreiterung der Tür, innen = Bandgegenseite, drückend, mit Gestänge

Funktionen des Gangflügels:
Betriebsarten: Daueroffen, Automatik, Ladenschluss,
Nacht, Off, einstellbar über integrierten
Programmschalter

Türschließerbetrieb mit momentengeregeltem
Schließvorgang, Hinderniserkennung und Reversierung,
Diagnosefunktion und Fehlerspeicher,

Technische Merkmale:
Abmessungen: ca. 70 x 130 x 685 mm (H x T x L)
Netzanschluss: 230 V AC, 50/60 Hz
Türöffnungswinkel: ca. 110°
Öffnungs- und Schließzeit einstellbar
elektrischer Endschlag einstellbar
Offenhaltezeit einstellbar von 0 bis 60 Sekunden
Bahngesteuertes Öffnen und Schließen des Gangflügels

Anschlussmöglichkeiten:
Getrennte Eingänge für innere und äußere Sensoren,
Not-Stopp-Schalter, Programmschalter, Motorschloss, bauseitiger Türöffner

Inkl. Elektroverkabelung und Inbetriebnahme

Mit  Absicherung der Nebenschließkante durch Fingerschutzrollo

Mit Laserscannern, zur Überwachung des Öffnungs und Schließvorgangs auf beiden Bandseiten

Leichtmetallabdeckhaube im Farbton:
eloxiert EV 1

Für eine einheitliche Wartung der Drehtürantriebe in beiden Bauabschnitten, müssen diese produktspezifisch ausgeschrieben werden.

Fabrikat Drehtürantrieb:
Dormakaba
Menge: 1,000 St

**01.01.01.0030 Lieferung Flächentaster innen für Automatiktür**
Flächentaster innen für Automatiktür, Kunststoff ca. 90 x 180 x 23
mm, Montage auf Stb-Innenwand, mit komplettem Zubehör, mit Aufschrift "Tür auf".

Taster liefern, montieren, bauseitige Verkabelungen betriebsfertig anschließen und Inbetriebnahme prüfen/ sicherstellen.
Menge: 2,000 St

**01.01.01.0040 Lieferung Tastenprogrammschalter**
Tastenprogrammschalter, Unterputz, für die Einstellung der Betriebsart, mit Funktionstasten, LED-Punktanzeige, codierter Fehleranzeige, Schutzart IP 40, passend zu Schalterprogrammen mit 55 x 55 mm Schalteinsatz
Betriebsarten: Off, Daueroffen, Automatik, Ladenschluss, Nachtverriegelung
Zusätzlich mit Schlüsseltaster, UP, zum „Abschließen“ des Programmschalters gegen unbefugtes Ändern der Betriebsart, Schutzart IP 40, vorgerichtet für einen bauseitigen Profilhalbzylinder

Die Möglichkeit einen Taster und einen Transpondersignalempfänger anzuschließen muss gegeben sein.

Taster liefern, montieren, bauseitige Verkabelungen betriebsfertig anschließen und Inbetriebnahme prüfen/ sicherstellen.
Menge: 1,000 St

##### Titel 01.01.02 Türen mit Brandschutz-/Rauchschutzanfoderung

**01.01.02.0010 Innentürelement T30RS zweifl. Drehfügel B 3600 mm H 2850 mm 2 ST+3 OL**
Innentürelement, als Drehflügeltür, mehrteilig, aus beweglichen und feststehenden Elementen, 2-flügelig, mit zwei feststehenden Seitenteilen und drei Oberlichtern, als Aluminium-Glas-Brandschutz- konstruktion T30RS mit ca. 90 mm Profilbautiefe, Bauteilöffnung in der Innenwand, Wandaufbau im Anschlussbereich einschalig, Anschluss einseitig an Rundstütze, Befestigungsuntergrund Stahlbeton, ungeputzt, rauchdichte Abdichtung beidseitig mit elastischem Dichtstoff, umlaufend, Anschlussfuge zum Baukörper vollständig mit Dämmstoff aus Mineralwolle ausfüllen, Ausführung als Rahmentür, Rahmen aus Aluminium-Strangpressprofilen DIN EN 755 und DIN EN 12020, Konstruktion außen und innen flächenbündig, Rahmenoberfläche pulverbeschichtet Farbton RAL 7012, Rahmenelement mit transparenten Füllungen, Ausführung gemäß Detail-Nr. C_A6_DT_6001_25_V3 und wie folgt:

Einbauort: Foyer 01
Rohbaumaß: B/H ca. 3600 x 2850 mm

Tür-Nr. C.0.01-T4

Technische und bauphysikalische Anforderungen:
Feuerwiderstandsklasse T 30 DIN 4102, Rauchschutz nach DIN 18095-1.

Teilung (Systemmaße):
1 St Festfeld B/H ca. 750 x 2260 mm
1 St festverglastes Oberlicht B/H ca. 750 x 590 mm
1 St 2-flügelige Drehflügeltür B/H ca. 2060 x 2260 mm
symmetrisch geteilt, beide Flügel max. 130° öffnend,
erforderlicher lichter Durchgang mindestens 1800 mm
1 St festverglastes Oberlicht B/H ca. 2060 x 590 mm
1 St Festfeld B/H ca. 790 x 2260 mm
1 St festverglastes Oberlicht B/H ca. 790 x 590 mm

Verglasung
aus Brandschutzglas F30 nach DIN 4102, Monoglas, Dicke nach Zulassung, Aufbau des Brandschutzglases mit  Verbundsicherheitsglas VSG

Objektbeschläge Behördenqualität aus Edelstahl, matt gebürstet:
- 3-teilige Rollenbänder aus Aluminium, Anzahl entsprechend der zu erwartenden Lasten
- Sicherungsbolzen entsprechend der zu erwartenden Lasten
- Einsteckschloss für Rohrrahmentüren als Riegel-Fallenschloss,
geteilte Drückernuss, Edelstahl- Stulp, Riegel und Falle aus Stahl poliert und vernickelt, vorgerichtet für Profilzylinder
- Treibriegelschloss (Gegenkasten) Schaltschloss mit Befestigungs- und Verriegelungsplatte, Bodenbuchse und Befestigungsmaterial, Treibriegelstangen, Falleneinlaufteile, Mitnehmer, Schließplatten
- Feuerschutzbeschlag DIN EN 1906 als Drückergarnitur, Drückerhöhe 105 cm, Gebrauchskategorie Klasse 4, Dauerfunktionstüchtigkeit Klasse 7, Feuerbeständigkeit Klasse B, Sicherheit Klasse 0, Einbruchschutz Klasse 0, Korrosionsbeständigkeit DIN EN 1670 Klasse 4, Drücker- und Schlüsselrosette, Schlüsselrosette gelocht für Profilzylinder, verdeckt verschrauben, Ausführung Drücker U-Form abgerundet und gekröpft nach Wahl des AG
- Betätigung Standflügel einseitig mit vertikalem Drücker wie vor beschrieben
- Obentürschließer DIN EN 1154, mit Endanschlag und Öffnungsdämpfung, mit durchgehender Gleitschiene,  Schließfolgeregler integriert, mit integriertem Rauchschalter
230 V AC, mit Haltemagnet 24 V DC Montage Bandseite an unteren Rahmen des einen Flügels  und Gegenstück auf Estrich mit Konsole montiert, sowie Haltemagnet Montage Bandseite an Wand mit Konsole für den zweiten Flügel, Farbton silber, mit Abnahmeprüfung durch einen sachkundigen autorisierten Fachmann des Herstellers einschl. Übergabe Prüfbuch und dauerhafter Anbringung des Zulassungsschildes, Anlage komplett liefern, montieren, anschließen und in Betrieb nehmen, bauseitig erfolgt allein die Bereitstellung der Netzspannung 230V,
- Beleuchteter Handauslösetaster, UP, mit Glasscheibe und fünf wechselbaren Beschriftungen zur manuellen Auslösung von elektrisch steuerbaren Feststellanlagen.
- Türbodendichtung je Türflügel gemäß DIN 18095 mit automatischem Dichtschluss, höhenverstellbar, Dichtung als Gummi

Element komplett liefern, montieren und verglasen einschl. Verankerung und Anschluss an angrenzende Bauteile.

Für eine einheitliche Wartung der Obentürschließer in beiden Bauabschnitten, müssen diese produktspezifisch ausgeschrieben werden.

Fabrikat Obentürschließer:
Assa Abloy
Menge: 1,000 St
DIN 276-1 12/08: 334
Freie Nummern: 344
Leistungsbereich: 026

**01.01.02.0020 Innentürelement T90RS einfl.. Drehfügel B 1510 mm H 2260 mm**
Innentürelement, als Drehflügeltür, 1-flügelig, als Aluminium-Glas-Brandschutzkonstruktion T90RS mit ca. 90 mm Profilbautiefe, Bauteilöffnung in der Innenwand, Wandaufbau im Anschlussbereich einschalig, Befestigungsuntergrund Stahlbeton, ungeputzt, Einbau flächenbündig zur Wandvorderseite, rauchdichte Abdichtung beidseitig mit elastischem Dichtstoff, umlaufend, Anschlussfuge zum Baukörper vollständig mit Dämmstoff aus Mineralwolle ausfüllen, Ausführung als Rahmentür, Rahmen aus Aluminium-Strangpressprofilen DIN EN 755 und DIN EN 12020, Konstruktion außen und innen flächenbündig, Rahmenoberfläche pulverbeschichtet Farbton RAL 7012, Rahmenelement mit transparenten Füllungen, Ausführung gemäß Detail-Nr. C_A6_DT_6003_25_V3 und wie folgt:

Einbauort: Produktionsküche
Rohbaumaß: B/H ca. 1510 x 2260 mm

Tür-Nr. C.0.50-T2; C.0.50-T3

Technische und bauphysikalische Anforderungen:
Feuerwiderstandsklasse T 90 DIN 4102, Rauchschutz nach DIN 18095-1.

Teilung (Systemmaße):
1 St 1-flügelige Drehflügeltür B/H ca. 1510 x 2260 mm
Flügel max. 170° öffnend, erforderlicher lichter Durchgang mindestens 1250 mm

Verglasung
aus Brandschutzglas F90 nach DIN 4102, Monoglas, Dicke nach Zulassung, Aufbau des Brandschutzglases mit Verbundsicherheitsglas VSG

Objektbeschläge Behördenqualität aus Edelstahl, matt gebürstet:
- Aufschraubbänder aus Aluminium, Anzahl entsprechend der zu erwartenden Lasten, gem. Zulassung
- Sicherungsbolzen entsprechend der zu erwartenden Lasten
- Einsteckschloss für Rohrrahmentüren als Riegel-Fallenschloss,
geteilte Drückernuss, Edelstahl- Stulp, Riegel und Falle aus Stahl poliert und vernickelt, vorgerichtet für Profilzylinder
- Feuerschutzbeschlag DIN EN 1906 als Drücker-Knaufgarnitur, Drückerhöhe 105 cm, Benutzungskategorie Klasse 4, Dauerhaftigkeit Klasse 7, Feuerbeständigkeit Klasse 1, Sicherheit Klasse 1, Korrosionsbeständigkeit Klasse 4, Einbruchschutz Klasse 0, Maße DIN 18255, Ausführungsart U, Drücker- und Schlüsselrosette, gelocht für Profilzylinder, verdeckt verschrauben, Ausführung Drücker U-Form abgerundet nach Wahl des AG
- Obentürschließer DIN EN 1154, mit Gleitschiene, mit Endanschlag und Öffnungsdämpfung, mit integriertem Rauchschalter 230 V AC, mit Haltemagnet 24 V DC, Sturzmelder 230 V AC,  1 x  Deckenmelder,1 x Melder mit Kragarm, Montage Bandseite, Farbton silber, mit Abnahmeprüfung durch einen sachkundigen autorisierten Fachmann des Herstellers einschl. Übergabe Prüfbuch und dauerhafter Anbringung des Zulassungsschildes, Anlage komplett liefern, montieren, anschließen und in Betrieb nehmen, bauseitig erfolgt allein die Bereitstellung der Netzspannung 230V,
- Beleuchteter Handauslösetaster, UP, mit Glasscheibe und fünf wechselbaren Beschriftungen zur manuellen Auslösung von elektrisch steuerbaren Feststellanlagen. Nur liefern
- Türbodendichtung je Türflügel gemäß DIN 18095 mit automatischem Dichtschluss, höhenverstellbar, Dichtung als Gummi,
- Türschwelle aus Edelstahl, als Blech gem. Zulassung Hersteller

Element komplett liefern, montieren und verglasen einschl. Verankerung und Anschluss an angrenzende Bauteile.

Für eine einheitliche Wartung der Obentürschließer in beiden Bauabschnitten, müssen diese produktspezifisch ausgeschrieben werden.

Fabrikat Obentürschließer:
Assa Abloy
Menge: 2,000 St
DIN 276-1 12/08: 334
Freie Nummern: 344
Leistungsbereich: 026

**01.01.02.0030 Innentürelement T90RS einfl.. Drehfügel B 1120 mm H 2260 mm**
Innentürelement, als Drehflügeltür, 1-flügelig, als Aluminium-Glas-Brandschutzkonstruktion T90RS mit ca. 90 mm Profilbautiefe, Bauteilöffnung in der Innenwand, Wandaufbau im Anschlussbereich einschalig, Befestigungsuntergrund Stahlbeton, ungeputzt, Einbau flächenbündig zur Wandvorderseite, rauchdichte Abdichtung beidseitig mit elastischem Dichtstoff, umlaufend, Anschlussfuge zum Baukörper vollständig mit Dämmstoff aus Mineralwolle ausfüllen, Ausführung als Rahmentür, Rahmen aus Aluminium-Strangpressprofilen DIN EN 755 und DIN EN 12020, Konstruktion außen und innen flächenbündig, Rahmenoberfläche pulverbeschichtet Farbton RAL 7012, Rahmenelement mit transparenten Füllungen, Ausführung in Anlehnung an Detail-Nr. C_A6_DT_6003_25_V3 und wie folgt:

Einbauort: Foyer 01
Rohbaumaß: B/H ca. 1120 x 2260 mm

Tür-Nr. B.0.01-T7

Technische und bauphysikalische Anforderungen:
Feuerwiderstandsklasse T 90 DIN 4102, Rauchschutz nach DIN 18095-1, Fluchtwegtürwächter

Teilung (Systemmaße):
1 St 1-flügelige Drehflügeltür B/H ca. 1120 x 2260 mm
Flügel max. 170° öffnend, erforderlicher lichter Durchgang mindestens 900 mm.

Verglasung
aus Brandschutzglas F90 nach DIN 4102, Monoglas, Dicke nach Zulassung, Aufbau des Brandschutzglases mit beidseitiger Sicherheitsscheibe

Objektbeschläge Behördenqualität aus Edelstahl, matt gebürstet:
- Aufschraubbänder aus Aluminium, Anzahl entsprechend der zu erwartenden Lasten, gem. Zulassung
- Sicherungsbolzen entsprechend der zu erwartenden Lasten
- Einsteckschloss für Rohrrahmentüren als Riegel-Fallenschloss,
geteilte Drückernuss, Edelstahl- Stulp, Riegel und Falle aus Stahl poliert und vernickelt, vorgerichtet für Profilzylinder mit Panikfunktion nach DIN EN 179 Typ B.
- Feuerschutzbeschlag DIN EN 1906 als Drückergarnitur, Drückerhöhe 105 cm, Gebrauchskategorie Klasse 4, Dauerfunktionstüchtigkeit Klasse 7, Feuerbeständigkeit Klasse B, Sicherheit Klasse 0, Einbruchschutz Klasse 0, Korrosionsbeständigkeit DIN EN 1670 Klasse 4, Drücker- und Schlüsselrosette, Schlüsselrosette gelocht für Profilzylinder, verdeckt verschrauben, Ausführung Drücker U-Form abgerundet und gekröpft nach Wahl des AG
- Obentürschließer DIN EN 1154, mit Öffnungsdämpfung und Endanschlag, mit Gleitschiene ohne Feststellung, Farbton silber, Einbau in Bandseite, mit Abnahmeprüfung und dauerhafter Anbringung des Zulassungsschildes
 - Türbodendichtung  Türflügel gemäß DIN 18095 mit automatischem Dichtschluss, höhenverstellbar, Dichtung als Gummi,

- Türschwelle aus Edelstahl, als Blech gem. Zulassung Hersteller

Einhand-Türwächter zur Sicherung des Türdrückers, an Tür nach DIN EN 179, Gehäuse grün, Batteriebetrieb, zur Montage auf Aluminiumtür inkl. Montageplatte für Einsatz an Rohrrahmentür.

Türwächter mit akustischem Signalgeber, mit Dauerfreigabefunktion für Durchgangsbetrieb, vorgerüstet für bauseitigen Profilhalbzylinder.

Element komplett liefern, montieren und verglasen einschl. Verankerung und Anschluss an angrenzende Bauteile.

Für eine einheitliche Wartung der Obentürschließer in beiden Bauabschnitten, müssen diese produktspezifisch ausgeschrieben werden.

Fabrikat Obentürschließer:
Assa Abloy
Menge: 1,000 St

##### Titel 01.01.03 Bodentürstopper

**01.01.03.0010 Bodentürstopper Edelstahl**
Türstopper aus Edelstahl, mit Gummipuffer, halbkugelförmig,
für Bodenmontage.

Abmessungen: Höhe 20mm, Durchmesser 70mm.
Werkstoff, Farbe: Edelstahl mit schwarzem Gummipuffer, Oberfläche fein matt.
Befestigung: Sichtbar verschraubt, Befestigung mit Verdrehsicherung.
Menge: 7,000 St
Freie Nummern: 344
Leistungsbereich: 029

#### Abschnitt 01.02 Stahlblechtüren

##### Titel 01.02.01 Brandschutztüren

**01.02.01.0010 Innentürelement T30 einflg. B/H 1135/2260mm UZ MW 115mm D/D NA**
Innentürelement aus Türblatt und Zarge, als Drehflügeltür, einflügelig, mit Anschlagfalz,
Breite Nennmaß Wandöffnung 1135 mm,
Höhe Nennmaß Wandöffnung 2260 mm,
mit bauaufsichtlicher Zulassung, Befestigung an Mauerwerk, ungeputzt, Ausführung  wie folgt:

Tür-Nr.: C.1.02-T1

Technische und bauphysikalische Anforderungen:
Feuerwiderstandsklasse T 30 DIN 4102-5

Umfassungszarge aus Stahlblech, 2-teilig für nachträglichen Einbau, Blechdicke 2 mm, Maulweite für Wanddicke ca. 115 mm, Oberfläche verzinkt und grundiert, mit 3D-Aufnahmeelementen, 3-seitig umlaufendes Spezial-Dichtungsprofil, Hinterfüllung der Zarge gemäß Zulassung, einschl. Anschlussfuge zwischen Türzarge und Wand, beidseitig, umlaufend, mit elastischem Dichtstoff, überstreichbar, abdichten.

Türblatt:
Türflügel aus Stahlblech, doppelwandig, dreiseitig gefälzt, Blechdicke 1,5 mm, Oberfläche verzinkt und grundiert,  Türblattdicke ca. 64 mm, mit Spezialeinlage gemäß Brandschutzanforderung.

Objektbeschläge Behördenqualität aus Edelstahl, matt gebürstet,
als Notausgangsverschluss DIN EN 179 Typ B:
- mind. 2 Konstruktionsbänder je Flügel DIN EN 1935, 3teilig, Flachkopf, mit Stiftsicherung, mit Kugellager, Bandhöhe bis 160mm, Bandbolzen gesichert
- 1 Sicherungszapfen je Türflügel
- Einsteckschloss als selbstverriegelndes mechanisches Panikschloss, Panikfunktion D, vorgerichtet für Profilzylinder DIN 18252, mit Nuss 9 mm, Dornmaß 65 mm, Stulpbreite 20 mm, Stulp aus nichtrostendem Stahl, Falle und Riegel aus Stahl, poliert und vernickelt,
- Feuerschutzbeschlag DIN EN 1906 als Drücker-Drücker- garnitur, Drückerhöhe 105 cm, Benutzungskategorie Klasse 4, Dauerhaftigkeit Klasse 7, Feuerbeständigkeit Klasse B, Sicherheit Klasse 1, Korrosionsbeständigkeit Klasse 4, Einbruchschutz Klasse 0, Maße DIN 18255, Ausführungsart U, Drücker- und Schlüsselrosette, gelocht für Profilzylinder, verdeckt verschrauben, Ausführung Drücker U-Form abgerundet nach Wahl des AG
- Obentürschließer DIN EN 1154, mit Öffnungsdämpfung und Endanschlag, mit Gleitschiene ohne Feststellung, Farbton silber, Einbau in Bandseite, mit Abnahmeprüfung und dauerhafter Anbringung des Zulassungsschildes.

Element komplett liefern, montieren und Anschluss an angrenzende Bauteile.

Für eine einheitliche Wartung der Obentürschließer in beiden Bauabschnitten, müssen diese produktspezifisch ausgeschrieben werden.

Fabrikat Obentürschließer:
Assa Abloy
Menge: 1,000 St
Freie Nummern: 340

**01.02.01.0020 Innentürelement T90 einflg. B/H 885/1635mm EZ 4-seitig D/K**
Innentürelement aus Türblatt und Zarge, als Drehflügeltür, einflügelig, mit Anschlagfalz, als Revisionstür,
Breite Nennmaß Wandöffnung 885 mm,
Höhe Nennmaß Wandöffnung 1635 mm,
mit bauaufsichtlicher Zulassung, Befestigung an Stahlbeton, ungeputzt, Ausführung  als Revisionsöffnungen, wie folgt:

Tür-Nr.: C.1.02-T3; C.1.02-T4

Technische und bauphysikalische Anforderungen:
Feuerwiderstandsklasse T 90 DIN 4102-5

Eckzarge aus Stahlblech, Oberfläche verzinkt und grundiert, Zarge vierseitig umlaufend, mit 3D-Aufnahmeelementen, 4-seitig umlaufendes Spezial-Dichtungsprofil, Zarge vollvolumig mit Mörtel hinterfüllen, einschl. Anschlussfuge zwischen Türzarge und Wand, beidseitig, umlaufend, mit elastischem Dichtstoff, überstreichbar, abdichten.

Türblatt:
Türflügel aus Stahlblech, doppelwandig, vierseitig gefälzt,  Oberfläche verzinkt und grundiert, Blechdicke 1,5 mm,  Türblattdicke ca. 64 mm, mit Spezialeinlage gemäß Brandschutzanforderung.

Objektbeschläge Behördenqualität aus Edelstahl, matt gebürstet,
als Notausgangsverschluss DIN EN 179 Typ B:
- mind. 2 Konstruktionsbänder je Flügel DIN EN 1935, 3teilig, Flachkopf, mit Stiftsicherung, mit Kugellager, Bandhöhe bis 160mm, Bandbolzen gesichert
- Sicherungszapfen nach Erfordernis
- Einsteckschloss als selbstverriegelndes mechanisches Panikschloss, Panikfunktion E, vorgerichtet für Profilzylinder DIN 18252, mit Nuss 9 mm, Dornmaß 65 mm, Stulpbreite 20 mm, Stulp aus nichtrostendem Stahl, Falle und Riegel aus Stahl, poliert und vernickelt,
- Feuerschutzbeschlag DIN EN 1906 als Drücker-Knaufgarnitur, Drückerhöhe 80 cm, Benutzungskategorie Klasse 4, Dauerhaftigkeit Klasse 7, Feuerbeständigkeit Klasse 1, Sicherheit Klasse 1, Korrosionsbeständigkeit Klasse 4, Einbruchschutz Klasse 0, Maße DIN 18255, Ausführungsart U, Drücker- und Schlüsselrosette, gelocht für Profilzylinder, verdeckt verschrauben, Ausführung Drücker U-Form abgerundet nach Wahl des AG
- Obentürschließer DIN EN 1154, mit Öffnungsdämpfung und Endanschlag, mit Gleitschiene ohne Feststellung, Farbton silber, Einbau in Bandseite, mit Abnahmeprüfung und dauerhafter Anbringung des Zulassungsschildes.

Element komplett liefern, montieren und Anschluss an angrenzende Bauteile.

Für eine einheitliche Wartung der Obentürschließer in beiden Bauabschnitten, müssen diese produktspezifisch ausgeschrieben werden.

Fabrikat Obentürschließer:
Assa Abloy
Menge: 2,000 St
Freie Nummern: 340

##### Titel 01.02.02 Brandschutz-/Rauchschutztüren

**01.02.02.0010 Innentürelement T30RS einflg. B/H 1135/2260mm UZ MW 250mm D/K NA**
Innentürelement aus Türblatt und Zarge, als Drehflügeltür, einflügelig, mit Anschlagfalz,
Breite Nennmaß Wandöffnung 1135 mm,
Höhe Nennmaß Wandöffnung 2260 mm,
lichte Durchgangbreite mind. 1000 mm,
mit bauaufsichtlicher Zulassung, Befestigung an Stahlbeton, ungeputzt, Ausführung  wie folgt:

Tür-Nr.: TRH.09.1-T1

Technische und bauphysikalische Anforderungen:
Feuerwiderstandsklasse T 30 DIN 4102-5, mit Rauchschutzanforderung DIN 18095-1.

Umfassungszarge aus Stahlblech, 2-teilig für nachträglichen Einbau, Blechdicke 2 mm, Maulweite für Wanddicke ca. 250 mm, Oberfläche verzinkt und grundiert, mit 3D-Aufnahmeelementen, 3-seitig umlaufendes Spezial-Dichtungsprofil, Hinterfüllung der Zarge gemäß Zulassung, einschl. Anschlussfuge zwischen Türzarge und Wand, beidseitig, umlaufend, rauchdicht mit elastischem Dichtstoff, überstreichbar, abdichten.

Türblatt:
Türflügel aus Stahlblech, doppelwandig, dreiseitig gefälzt, Blechdicke 1,5 mm, Oberfläche verzinkt und grundiert,  Türblattdicke ca. 64 mm, mit Spezialeinlage gemäß Brandschutz- anforderung.

Objektbeschläge Behördenqualität aus Edelstahl, matt gebürstet,
als Notausgangsverschluss DIN EN 179 Typ E:
- mind. 2 Konstruktionsbänder je Flügel DIN EN 1935, 3teilig, Flachkopf, mit Stiftsicherung, mit Kugellager, Bandhöhe bis 160mm, Bandbolzen gesichert
- 1 Sicherungszapfen je Türflügel
- Einsteckschloss als selbstverriegelndes mechanisches Panikschloss, Panikfunktion E, vorgerichtet für Profilzylinder DIN 18252, mit Nuss 9 mm, Dornmaß 65 mm, Stulpbreite 20 mm, Stulp aus nichtrostendem Stahl, Falle und Riegel aus Stahl, poliert und vernickelt,
- Feuerschutzbeschlag DIN EN 1906 als Drücker-Knaufgarnitur, Drückerhöhe 105 cm, Benutzungskategorie Klasse 4, Dauerhaftigkeit Klasse 7, Feuerbeständigkeit Klasse 1, Sicherheit Klasse 1, Korrosionsbeständigkeit Klasse 4, Einbruchschutz Klasse 0, Maße DIN 18255, Ausführungsart U, Drücker- und Schlüsselrosette, gelocht für Profilzylinder, verdeckt verschrauben, Ausführung Drücker U-Form abgerundet nach Wahl des AG
- Obentürschließer DIN EN 1154, mit Öffnungsdämpfung und Endanschlag, mit Gleitschiene ohne Feststellung, Farbton silber, Einbau in Bandseite, mit Abnahmeprüfung und dauerhafter Anbringung des Zulassungsschildes
- Türbodendichtung gemäß DIN 18095 mit automatischem
Dichtschluss, höhenverstellbar, Dichtung als Gummi.

Element komplett liefern, montieren und Anschluss an angrenzende Bauteile.

Für eine einheitliche Wartung der Obentürschließer in beiden Bauabschnitten, müssen diese produktspezifisch ausgeschrieben werden.

Fabrikat Obentürschließer:
Assa Abloy
Menge: 1,000 St
Freie Nummern: 340

**01.02.02.0020 Innentürelement T90RS zweiflg. B/H 2135/2260mm BZ Stahl D/D NA**
Innentürelement aus Türblatt und Zarge, als Drehflügeltür, zweiflügelig, mit Anschlagfalz,
Breite Nennmaß Wandöffnung 3600 mm,
Höhe Nennmaß Wandöffnung 2750 mm,
mit bauaufsichtlicher Zulassung, Befestigung an Stahlbeton, ungeputzt, Ausführung gemäß Detail-Nr. C_A6_DT_6002_25_V3 und  wie folgt:

Tür-Nr.: C.0.03-T1

Montage außen bündig.

Technische und bauphysikalische Anforderungen:
Feuerwiderstandsklasse T 90 DIN 4102-5, mit Rauchschutzanforderung DIN 18095-1.

Systemmaße:
1 St 2- flügeliges Türelement B/H ca. 2135 x 2260 mm
symmetrisch geteilt, beide Flügel max. 170° öffnend,
lichte Durchgangsbreite mind. 1800 mm,

Blockzarge aus Stahlblech, 2-teilig für nachträglichen Einbau, Blechdicke 2 mm, Maulweite für Wanddicke ca. 250 mm, Oberfläche pulverbeschichtet in RAL 7012 Basaltgrau, mit 3D-Aufnahmeelementen, 3-seitig umlaufendes Spezial-Dichtungsprofil, Hinterfüllung der Zarge gemäß Zulassung, einschl. Anschlussfuge zwischen Türzarge und Wand, beidseitig, umlaufend, rauchdicht mit elastischem Dichtstoff, überstreichbar, abdichten.

Türblatt:
Türflügel aus Stahlblech, zweiflügelig, symmetrisch geteilt, doppelwandig, dreiseitig gefälzt, Dickfalz, Blechdicke 1,5 mm, Oberfläche pulverbeschichtet in RAL 7012 Basaltgrau, Türblattdicke nach Erfordernis, mit Spezialeinlage gemäß Brandschutzanforderung.

Objektbeschläge Behördenqualität aus Edelstahl, matt gebürstet, als Notausgangsverschluss DIN EN 179 Typ B, Vollpanikfunktion
- mind. 3 Konstruktionsbänder je Flügel DIN EN 1935, 3teilig, Flachkopf, mit Stiftsicherung, mit Kugellager, Bandhöhe bis 160mm, Bandbolzen gesichert
- 3-4 Sicherungszapfen je Türflügel
- Antipanik- Garnitur für Gang- und Standflügel mit automatischer Verriegelung, geteilte Drückernuss, Stulp aus nichtrostendem Stahl, Falle und Riegel aus Stahl, poliert und vernickelt,  Treibriegelschloss (Gegenkasten) mit Antipanikfunktion, Schaltschloss mit Befestigungs- und Verriegelungsplatte, Bodenbuchse und Befestigungsmaterial, Treibriegelstangen, Falleneinlaufteile, Mitnehmer, vorgerichtet für Profilzylinder
- Feuerschutzbeschlag DIN EN 1906 als Drücker-Drücker- garnitur, Drückerhöhe 105 cm, Benutzungskategorie Klasse 4, Dauerhaftigkeit Klasse 7, Feuerbeständigkeit Klasse 1, Sicherheit Klasse 1, Korrosionsbeständigkeit Klasse 4, Einbruchschutz Klasse 0, Maße DIN 18255, Ausführungsart U, Drücker- und Schlüsselrosette, Schlüsselrosette gelocht für Profilzylinder, verdeckt verschrauben, Ausführung Drücker U-Form abgerundet
nach Wahl des AG
- Standflügel mit senkrechtem Drücker wie vorbeschrieben
- Obentürschließer DIN EN 1154, mit Endanschlag und Öffnungsdämpfung, mit durchgehender Gleitschiene,  Schließfolgeregler integriert, mit integriertem Rauchschalter,
Sturzmelder 230 V AC, mit Haltemagnet 24 V DC mit Konsole an Wand,  Montage Bandseite, Farbton silber, mit Abnahmeprüfung durch einen sachkundigen autorisierten Fachmann des Herstellers einschl. Übergabe Prüfbuch und dauerhafter Anbringung des Zulassungsschildes, Anlage komplett liefern, montieren, anschließen und in Betrieb nehmen, bauseitig erfolgt allein die Bereitstellung der Netzspannung 230V,
- Beleuchteter Handauslösetaster, UP, mit Glasscheibe und fünf wechselbaren Beschriftungen zur manuellen Auslösung von elektrisch steuerbaren Feststellanlagen. Nur liefern
- Türbodendichtung je Türflügel gemäß DIN 18095 mit automatischem Dichtschluss, höhenverstellbar, Dichtung als Gummi
- Türschwelle aus Edelstahl, als Blech gem. Zulassung Hersteller

Element komplett liefern, montieren und Anschluss an angrenzende Bauteile.

Für eine einheitliche Wartung der Obentürschließer in beiden Bauabschnitten, müssen diese produktspezifisch ausgeschrieben werden.

Fabrikat Obentürschließer:
Assa Abloy
Menge: 1,000 St
Freie Nummern: 340

##### Titel 01.02.03 Edelstahltüren ohne Brandschutz

**01.02.03.0010 Innentürelement einflg. B/H 1135/2260mm UZ GK 240mm D/D**
Innentürelement aus Türblatt und Zarge, als Drehflügeltür, einflügelig, mit Anschlagfalz,
Breite Nennmaß Wandöffnung 1135 mm,
Höhe Nennmaß Wandöffnung 2260 mm,
lichte Durchgangbreite mind. 1000 mm,
mit bauaufsichtlicher Zulassung, Befestigung an Gipskarton,
1 Seite gestrichen, 1 Seite Fliesen, Ausführung  wie folgt:

Tür-Nr.: C.0.30-T2, C.0.30-T3, C.0.50-T1, Nassraumtür

Technische Anforderungen:

Umfassungszarge aus Edelstahl 1.4301/V2A, 2-teilig für nachträglichen Einbau, Blechdicke 2 mm, Maulweite für Wanddicke ca. 240 mm, Spiegelbreite 60/40,
Oberfläche geschliffen 220 oder 240er Korn, mit 3D-Aufnahmeelementen, 3-seitig umlaufendes Spezial-Dichtungsprofil, Hinterfüllung der Zarge gemäß Zulassung, einschl. Anschlussfuge zwischen Türzarge und Wand, beidseitig, umlaufend mit elastischem Dichtstoff, überstreichbar, abdichten.

Türblatt:
Türflügel aus Edelstahl 1.4301/V2A, doppelwandig, Dickfalz, Blechdicke 1,5 mm, Oberfläche, Türblattdicke ca. 62 mm, mit Spezialeinlage gemäß Brandschutzanforderung, mit Bullauge d=400mm, h= 1600mm.

Objektbeschläge Behördenqualität aus Edelstahl, matt gebürstet.
- mind. 2 Konstruktionsbänder je Flügel DIN EN 1935, 3teilig, Flachkopf, mit Stiftsicherung, mit Kugellager, Bandhöhe bis 160mm, Bandbolzen gesichert
- 1 Sicherungszapfen je Türflügel
- Einsteckschloss, vorgerichtet für Profilzylinder DIN 18252, mit Nuss 9 mm, Dornmaß 65 mm, Stulpbreite 20 mm, Stulp aus nichtrostendem Stahl, Falle und Riegel aus Stahl, poliert und vernickelt,
- Beschlag als Drücker-Drückergarnitur, Drückerhöhe 105 cm, Benutzungskategorie Klasse 4, Dauerhaftigkeit Klasse 7, Feuerbeständigkeit Klasse 1, Sicherheit Klasse 1, Korrosionsbeständigkeit Klasse 4, Einbruchschutz Klasse 0, Maße DIN 18255, Ausführungsart U, Drücker- und Schlüsselrosette, gelocht für Profilzylinder, verdeckt verschrauben, Ausführung Drücker U-Form abgerundet nach Wahl des AG.

Element komplett liefern, montieren und Anschluss an angrenzende Bauteile
Menge: 3,000 St
Freie Nummern: 340

**01.02.03.0020 Innentürelement einflg. B/H 1135/2260mm UZ STB 250mm D/D**
Innentürelement aus Türblatt und Zarge, als Drehflügeltür, einflügelig, mit Anschlagfalz,
Breite Nennmaß Wandöffnung 1135 mm,
Höhe Nennmaß Wandöffnung 2260 mm,
lichte Durchgangbreite mind. 1000 mm,
mit bauaufsichtlicher Zulassung, Befestigung an Stahlbeton,
1 Seite gestrichen, 1 Seite Fliesen, Ausführung  wie folgt:

Tür-Nr.: C.0.50-T4  Nassraumtür

Technische Anforderungen:

Umfassungszarge aus Edelstahl 1.4301/V2A, 2-teilig für nachträglichen Einbau, Blechdicke 2 mm, Maulweite für Wanddicke ca. 250 mm, Spiegelbreite 60/40,
Oberfläche geschliffen 220 oder 240er Korn, mit 3D-Aufnahmeelementen, 3-seitig umlaufendes Spezial-Dichtungsprofil, Hinterfüllung der Zarge gemäß Zulassung, einschl. Anschlussfuge zwischen Türzarge und Wand, beidseitig, umlaufend mit elastischem Dichtstoff, überstreichbar, abdichten.

Türblatt:
Türflügel aus Edelstahl 1.4301/V2A, doppelwandig, dickfalz, Blechdicke 1,5 mm, Oberfläche, Türblattdicke ca. 62 mm, mit Spezialeinlage gemäß Brandschutz- anforderung, mit Bullauge d=400mm, h= 1600mm.

Objektbeschläge Behördenqualität aus Edelstahl, matt gebürstet.
- mind. 2 Konstruktionsbänder je Flügel DIN EN 1935, 3teilig, Flachkopf, mit Stiftsicherung, mit Kugellager, Bandhöhe bis 160mm, Bandbolzen gesichert
- 1 Sicherungszapfen je Türflügel
- Einsteckschloss, vorgerichtet für Profilzylinder DIN 18252, mit Nuss 9 mm, Dornmaß 65 mm, Stulpbreite 20 mm, Stulp aus nichtrostendem Stahl, Falle und Riegel aus Stahl, poliert und vernickelt,
- Beschlag als Drücker-Drückergarnitur, Drückerhöhe 105 cm, Benutzungskategorie Klasse 4, Dauerhaftigkeit Klasse 7, Feuerbeständigkeit Klasse 1, Sicherheit Klasse 1, Korrosionsbeständigkeit Klasse 4, Einbruchschutz Klasse 0, Maße DIN 18255, Ausführungsart U, Drücker- und Schlüsselrosette, gelocht für Profilzylinder, verdeckt verschrauben, Ausführung Drücker U-Form abgerundet nach Wahl des AG.

Element komplett liefern, montieren und Anschluss an angrenzende Bauteile
Menge: 1,000 St
Freie Nummern: 340

##### Titel 01.02.04 Edelstahltüren mit Brandschutz

**01.02.04.0010 Innentürelement T90RS einflg. B/H 1135/2260mm UZ STB 250mm D/K NA**
Innentürelement aus Türblatt und Zarge, als Drehflügeltür, einflügelig, mit Anschlagfalz, Edelstahltür, Nassraumtür.
Breite Nennmaß Wandöffnung 1135 mm,
Höhe Nennmaß Wandöffnung 2260 mm,
lichte Durchgangbreite mind. 1000 mm,
mit bauaufsichtlicher Zulassung, Befestigung an Stahlbeton, ungeputzt, Ausführung  wie folgt:

Tür-Nr.: C.0.30-T1, Nassraumtür

Technische und bauphysikalische Anforderungen:
Feuerwiderstandsklasse T 90 DIN 4102-5, mit Rauchschutzanforderung DIN 18095-1

Umfassungszarge aus Edelstahl 1.4301/V2A, 2-teilig für nachträglichen Einbau, Blechdicke 2 mm, Maulweite für Wanddicke ca. 250 mm, Spiegelbreite 60/40, Oberfläche geschliffen 240er Korn, mit 3D-Aufnahmeelementen, 3-seitig umlaufendes Spezial-Dichtungsprofil, Hinterfüllung der Zarge gemäß Zulassung, einschl. Anschlussfuge zwischen Türzarge und Wand, beidseitig, umlaufend, rauchdicht mit elastischem Dichtstoff, überstreichbar, abdichten.

Türblatt:
Türflügel aus Edelstahl 1.4301/V2A, doppelwandig, dickfalz, Blechdicke 1,5 mm, Oberfläche verzinkt und grundiert,  Türblattdicke ca. 62 mm, mit Spezialeinlage gemäß Brandschutz- anforderung, mit Bullauge, bündig, d=400mm, h= 1600mm.

Objektbeschläge Behördenqualität aus Edelstahl, matt gebürstet,
- mind. 2 Konstruktionsbänder je Flügel DIN EN 1935, 3teilig, Flachkopf, mit Stiftsicherung, mit Kugellager, Bandhöhe bis 160mm, Bandbolzen gesichert
- 1 Sicherungszapfen je Türflügel
- Einsteckschloss vorgerichtet für Profilzylinder DIN 18252, mit Nuss 9 mm, Dornmaß 65 mm, Stulpbreite 20 mm, Stulp aus nichtrostendem Stahl, Falle und Riegel aus Stahl, poliert und vernickelt,
- Feuerschutzbeschlag DIN EN 1906 als Drücker-Knaufgarnitur, Drückerhöhe 105 cm, Benutzungskategorie Klasse 4, Dauerhaftigkeit Klasse 7, Feuerbeständigkeit Klasse 1, Sicherheit Klasse 1, Korrosionsbeständigkeit Klasse 4, Einbruchschutz Klasse 0, Maße DIN 18255, Ausführungsart U, Drücker- und Schlüsselrosette, gelocht für Profilzylinder, verdeckt verschrauben, Ausführung Drücker U-Form abgerundet nach Wahl des AG
- Obentürschließer DIN EN 1154, mit elektromechanischer Offenhaltung und Endanschlag, mit Gleitschiene, mit integriertem Rauchschalter 230 V AC, mit Haltemagnet 24 V DC, Sturzmelder 230 V AC, 1x Deckenmeldern, 1 x Melder mit Kragarm ,Montage Bandseite, Farbton silber, Einbau in Bandseite, mit Abnahmeprüfung durch einen sachkundigen autorisierten Fachmann des Herstellers einschl. Übergabe Prüfbuch und dauerhafter Anbringung des Zulassungsschildes, Anlage komplett liefern, montieren, anschließen und in Betrieb nehmen, bauseitig erfolgt allein die Bereitstellung der Netzspannung 230V,
- Türbodendichtung gemäß DIN 18095 mit automatischem
Dichtschluss, höhenverstellbar, Dichtung als Gummi.

Element komplett liefern, montieren und Anschluss an angrenzende Bauteile.

Für eine einheitliche Wartung der Obentürschließer in beiden Bauabschnitten, müssen diese produktspezifisch ausgeschrieben werden.

Fabrikat Obentürschließer:
Assa Abloy
Menge: 1,000 St
Freie Nummern: 340

##### Titel 01.02.05 Bodentürstopper

**01.02.05.0010 Bodentürstopper Edelstahl**
Türstopper aus Edelstahl, mit Gummipuffer, halbkugelförmig,
für Bodenmontage.

Abmessungen: Höhe 20mm, Durchmesser 70mm.
Werkstoff, Farbe: Edelstahl mit schwarzem Gummipuffer, Oberfläche fein matt.
Befestigung: Sichtbar verschraubt, Befestigung mit Verdrehsicherung.
Menge: 6,000 St
Freie Nummern: 344
Leistungsbereich: 029

#### Abschnitt 01.03 Fenster

##### Titel 01.03.01 Innenfenster mit Brandschutz

**01.03.01.0010 Innenfensterelement F 90 B/H 1260/2260 mm, 45db**
Einfachfenster mit Einfachverglasung, einteilig, festverglast, als
Stahl-Glas Brandschutzkonstruktion F90 mit ca. 72,5 mm
Profilbautiefe, aufgedoppeltes Sturzprofil in Höhe Kasten
Verdunkelungsrollos, Schallschutz Rw45db, Bauteilöffnung in
der Innenwand, Wandaufbau im Anschlussbereich einschalig,
Befestigungsuntergrund Stahlbeton, Leibung mit stumpfem
Anschlag, Leibungsmontage bündig, Abdichtung beidseitig mit
elastischem Dichtstoff, umlaufend, Rahmen aus thermisch
getrennten Stahlprofilen, Oberfläche pulverbeschichtet, Farbton
RAL 7012 basaltgrau nach Wahl des AG.

Ausführung wie folgt:

Einbauort: EG Wand Mensa/Flur
Rohbaumaß: B/H ca. 1260 x 2260 mm, BRH ca. 600 mm

Verglasung
aus Brandschutzglas F90 nach DIN 4102, Monoglas, Dicke
nach Zulassung, Aufbau des Brandschutzglases mit beidseitiger
Sicherheitsscheibe

Element komplett liefern, verglasen, ausfachen und montieren,
Verankerung und Anschluss an angrenzende Bauteile.
Menge: 2,000 St
Leistungsbereich: 026

**01.03.01.0020 Innenfensterelement F 90 B/H 4010/2260 mm 3tlg,45db**
Einfachfenster mit Einfachverglasung, einteilig, festverglast, als
Stahl-Glas-Brandschutzkonstruktion F90 mit ca. 72,5 mm
Profilbautiefe, aufgedoppeltes Sturzprofil in Höhe Kasten
Verdunkelungsrollos, Schallschutz Rw45db, Bauteilöffnung in
der Innenwand, Wandaufbau im Anschlussbereich einschalig,
Befestigungsuntergrund Stahlbeton, Leibung mit stumpfem
Anschlag, Leibungsmontage bündig, Abdichtung beidseitig mit
elastischem Dichtstoff, umlaufend, Rahmen aus  thermisch
getrennten Stahlprofilen, Oberfläche pulverbeschichtet, Farbton
RAL 7012 basaltgrau nach Wahl des AG,

Ausführung wie folgt:

Einbauort: EG Wand Mensa/Flur
Rohbaumaß: B/H ca. 4010 x 2260 mm, BRH ca. 600 mm

Teilung (Systemmaße):
3 St Festfeld B/H ca. 1336 x 2260 mm

Verglasung:
aus Brandschutzglas F90 nach DIN 4102, Monoglas, Dicke
nach Zulassung, Aufbau des Brandschutzglases mit beidseitiger
Sicherheitsscheibe

Element komplett liefern, verglasen, ausfachen und montieren,
Verankerung und Anschluss an angrenzende Bauteile.
Menge: 1,000 St

**01.03.01.0030 Verdunkelungs-Rollo, elektr., 1260 x 2300 mm**
Verdunkelungs-Rollo elektr., Wandmontage, Einbau vor einer
Fensteröffnung, Befestigungsuntergrund Stahlbeton,
Rechtsroller, Innenbereich liefern und einbauen

Behang für eine Öffnungsgröße (BxH) von ca. 1260 x 2260 mm
(H von OK-Fensterbank bis UK Stahlbetonsturz)

Bedienung:
Heben und Senken des Behanges mit elektrischer Bedienung
über Schlüsselschalter 12 V DC

Kasten aus Aluminium, Abmessung ca. 110 x 110 mm
(systembedingt), pulverbeschichtet

Montagehöhe bis ca. 2500 mm über OK-Fertigfussboden

Behang; Verdunkelung;
Stoff: PVC-beschichtetes Polyestergewebe, mind. 420 g/m2
Transparenz: Blackout
Durchsicht: 0
Sichtschutz: 4
Sommerlicher Wärmeschutz: 4
UV-Schutz: Keine Definition
Blendschutz
Feuchtraumeignung: Ja
Brandklasse: B1, schwerentflammbar
Farbton Innen: silber-schwarz
Farbton Außen: silber

Welle: aus Aluminium, Durchmesser systembedingt

Führungsschienen: aus Aluminium, pulverbeschichtet,
Abmessungen ca. 26 x 46 mm (systembedingt).
Mit extrudiertem PVC-Profil zum Einclipsen in die C-Nut der
Führungsschiene.
Führung des Reißverschlusses des Verdunkelungsbehanges im
PVC-Profil.

Endstab: aus Aluminium, ca. 25 x 28 mm, pulverbeschichtet

Befestigung:
Befestigung der Führungsschienen auf der Stahlbetonwand,
seitlich an der Fensteröffnung.

Oberflächen:
beschichtet im RAL-Farbton nach Wahl des AG; außer Endstab.
Beschichtung des Endstabes an die Behangfarbe

Elektroantrieb
Rohrmotor 230 V, 50 Hz (Drehmoment und Leistungsaufnahme
auf Anlagengröße abgestimmt), Schutzart IP 44,.
mit elektronischer Endabschaltung in oberer und unterer
Endlage

Schlüsselschalter Unterputz
mit je einem Tast-Schließerkontakt für die Betätigung links oder
rechts, vorgerichtet für Profilhalbzylinder, Schließbartstellung 0°
(oben), in uP-Ausführung,  liefern, montieren, bauseitige
Verkabelungen betriebsfertig anschließen und Inbetriebnahme
prüfen/ sicherstellen
Menge: 2,000 St

**01.03.01.0040 Verdunkelungs-Rollo, elektr., 4010 x 2300 mm**
Verdunkelungs-Rollo elektr. wie vor beschrieben, jedoch
Öffnungsgröße (BxH) ca. 4010 x 2300 mm.
Menge: 1,000 St

#### Abschnitt 01.04 Sonstige Leistungen und Wartung

##### Titel 01.04.01 Sonstige Leistungen

**01.04.01.0010 Facharbeiter / -in**
Stundenverrechnungssätze für Facharbeiter / -in

Auf Anordnung des AG ausführen.
Der Verrechnungssatz für die jeweilige Arbeitskraft umfasst sämtliche Aufwendungen wie Lohn- und Gehaltskosten, Lohn- und Gehaltsnebenkosten, Zuschläge, lohngebundene und lohnabhängige Kosten, sonstige Sozialkosten, Gemeinkosten, Wagnis und Gewinn.
Menge: 5,000 h

**01.04.01.0020 Helfer / -in**
Stundenverrechnungssätze für Helfer / -in

Auf Anordnung des AG ausführen.
Der Verrechnungssatz für die jeweilige Arbeitskraft umfasst sämtliche Aufwendungen wie Lohn- und Gehaltskosten, Lohn- und Gehaltsnebenkosten, Zuschläge, lohngebundene und lohnabhängige Kosten, sonstige Sozialkosten, Gemeinkosten, Wagnis und Gewinn.
Menge: 5,000 h

**01.04.01.0030 Glasreinigung**
Kosten für Reinigung aller Türkonstruktionen und Innenfenster durch den Auftragnehmer (AN).

Reinigung der Elemente, beidseitig: Glasreinigungen, Reinigung der Füllungen, Rahmenreinigungen, Reinigen der Beschläge usw.

Vor Abnahme der Leistungen ist eine Grundreinigung der eingebauten Teile durchzuführen. Ausführung: abschnittsweise.
Die Aluminiumteile/Stahlteile etc. und Verglasungen sind von Staub und Schmutz nass zu reinigen.
Menge: 1,000 psch

**01.04.01.0040 Werkstatt- / Montagezeichnungen**
Werkstatt- / Montagezeichnungen durch den AN

Vom Auftragnehmer sind innerhalb von 3 Wochen nach Einweisungsgespräch durch den Planer und Übergabe und Erläuterung der Planunterlagen Werkstatt- / Montagezeichnungen von den angebotenen Positionen zu liefern.

Vor Fertigungsbeginn bedürfen die Werkstattzeichnungen der Freigabe durch den Auftraggeber.
Hierbei hat der Auftragnehmer von mind. 2 Plandurchläufen auszugehen.

Sämtliche Zulassungen der eingesetzten Bauteile sind vor Ausführung vorzulegen. Rahmenprofile und Beschläge sind vor der Ausführung zu bemustern.
Aus den Darstellungen müssen Konstruktion, Maße, Einbau, Befestigung und Bauanschlüsse der Bauteile sowie die Einbaufolge erkennbar sein.
Menge: 1,000 psch

##### Titel 01.04.02 Wartung

*Hinweis: Hinweis zu Wartungspos.*
Allg. Hinweistext zu den Wartungspositionen:
Die zuvor aufgeführten Türen, Drehflügelantriebe, Obentürschließer und Türfeststellungen sind entsprechend den Vorgaben des Herstellers unter Beachtung des Prüfzeugnisses regelmäßig (alle 12 Monate) sachkundig zu kontrollieren und zu warten, damit sie funktionstüchtig bleiben. Hierbei sind ebenfalls zu beachten die ASR A1.7 Abs. 10.2, die DIN 14677, Unfallverhütungsvorschriften sowie DIBt-Richtlinien. Die Wartungstermine sind im Vorfeld mit dem / den Hausmeistern abzustimmen.
Dies gilt für die Dauer der Gewährleistung und ist in den vor Ort befindlichen Prüfbüchern / der als Anlage beigefügten Arbeitskarte für Brandschutztüren ohne FSA zu dokumentieren. Eventuelle gravierende Mängel sind dem Auftraggeber / der Stadt Troisdorf unverzüglich, schriftlich anzuzeigen.
Sollte die Prüfung / Wartung nicht durch die Errichterfirma durchgeführt werden, ist der Nachweis der Eignung des Nachunternehmers vor Durchführung der Arbeiten der Stadt Troisdorf nachzuweisen. Die Verantwortung für den Erhalt der Gewährleistung verbleibt bei der Errichterfirma.
Die Vergütung der Wartungsleistungen erfolgt jährlich nach erfolgter Leistungserbringung.
Die in diesem Titel abgefragten Preise zu Wartungen dienen der Ermittlung des wirtschaftlichsten Angebotes.
Die Beauftragung der Wartungspositionen erfolgt gesondert nach Fertigstellung der Arbeiten und wird im Auftragsfall aus der hier ermittelten Angebotssumme herausgerechnet.“

*Hinweis: Wartung Türen mit OTS*

**01.04.02.0010 Türen mit OTS im 1. Jahr**
Wartung der Türen mit Obentürschließer im 1. Jahr

Zeitraum: 1. Jahr nach der Abnahme der Leistungen
Menge: 5,000 St

**01.04.02.0020 Türen mit OTS im 2. Jahr**
Wartung der Türen mit Obentürschließer im 2. Jahr

Zeitraum: 2. Jahr nach der Abnahme der Leistungen
Menge: 5,000 St

**01.04.02.0030 Türen mit OTS im 3. Jahr**
Wartung der Türen mit Obentürschließer im 3. Jahr

Zeitraum: 3. Jahr nach der Abnahme der Leistungen
Menge: 5,000 St

**01.04.02.0040 Türen mit OTS im 4. Jahr**
Wartung der Türen mit Obentürschließer im 4. Jahr

Zeitraum: 4. Jahr nach der Abnahme der Leistungen
Menge: 5,000 St

*Hinweis: Wartung Türen mit OTS und Feststellanlage*

**01.04.02.0050 Türen mit OTS und Feststellanlage im 1. Jahr**
Wartung der Türen mit Obentürschließer und Feststellanlage im 1. Jahr

Zeitraum: 1. Jahr nach der Abnahme der Leistungen
Menge: 4,000 St

**01.04.02.0060 Türen mit OTS und Feststellanlage im 2. Jahr**
Wartung der Türen mit Obentürschließer und Feststellanlage im 2. Jahr

Zeitraum: 2. Jahr nach der Abnahme der Leistungen
Menge: 4,000 St

**01.04.02.0070 Türen mit OTS und Feststellanlage im 3. Jahr**
Wartung der Türen mit Obentürschließer und Feststellanlage im 3. Jahr

Zeitraum: 3. Jahr nach der Abnahme der Leistungen
Menge: 4,000 St

**01.04.02.0080 Türen mit OTS und Feststellanlage im 4. Jahr**
Wartung der Türen mit Obentürschließer und Feststellanlage im 4. Jahr

Zeitraum: 4. Jahr nach der Abnahme der Leistungen
Menge: 4,000 St

*Hinweis: Wartung Türen mit Drehflügelantrieb*

**01.04.02.0090 Türen mit Drehflügelantrieb im 1. Jahr**
Wartung der Türen mit Drehflügelantrieb im 1. Jahr

Zeitraum: 1. Jahr nach der Abnahme der Leistungen
Menge: 1,000 St

**01.04.02.0100 Türen mit Drehflügelantrieb im 2. Jahr**
Wartung der Türen mit Drehflügelantrieb im 2. Jahr

Zeitraum: 2. Jahr nach der Abnahme der Leistungen
Menge: 1,000 St

**01.04.02.0110 Türen mit Drehflügelantrieb im 3. Jahr**
Wartung der Türen mit Drehflügelantrieb im 3. Jahr

Zeitraum: 3. Jahr nach der Abnahme der Leistungen
Menge: 1,000 St

**01.04.02.0120 Türen mit Drehflügelantrieb im 4. Jahr**
Wartung der Türen mit Drehflügelantrieb im 4. Jahr

Zeitraum: 4. Jahr nach der Abnahme der Leistungen
Menge: 1,000 St

### Bereich 02 Leistungen Bauteil D

*Hinweis: Hinweis Abrechnung und Produktvorgaben*
Um die korrekte bauseitige Abrechnung der Bauteile C und D zu gewährleisten, ist es erforderlich, sämtliche Kosten eindeutig den jeweiligen Bauteilen zuzuordnen und getrennt abzurechnen.

Für eine einheitliche Wartung der Obentürschließer in beiden Bauabschnitten, müssen diese produktspezifisch ausgeschrieben werden.

Fabrikat Obentrüschließer:
Assa Abloy

Fabrikat Drehtürantrieb:
Dorma

Siehe Hinweise Bauteil C.

#### Abschnitt 02.01 Metall-Glas-Rahmentüren

##### Titel 02.01.01 Türen ohne besondere Anforderungen

**02.01.01.0010 Türelement zweifl. Drehflügel B 2020 mm H 2260 mm**
Innentürelement, als Drehflügeltür, 2-flügelig, als ungedämmte Aluminium-Glas-Türkonstruktion mit ca. 65 mm Profilbautiefe und mittiger Verglasung, Bauteilöffnung in der Innenwand, Wandaufbau im Anschlussbereich einschalig, Befestigungsuntergrund Trockenbau mit Verstärkungsprofilen, Abdichtung beidseitig mit elastischem Dichtstoff, umlaufend, Anschlussfuge zum Baukörper vollständig mit Dämmstoff ausfüllen, Ausführung als Rahmentür, Rahmen aus Aluminium-Strangpressprofilen DIN EN 755 und DIN EN 12020, Konstruktion außen und innen flächenbündig, Rahmenoberfläche pulverbeschichtet Farbton RAL 7012, Rahmenelement mit transparenten Füllungen, Ausführung gemäß Detail-Nr. C_A6_DT_6007_25_V3 und wie folgt:
Einbauort: Windfang
Rohbaumaß: B/H ca. 2020 x 2260 mm

Tür-Nr. W05-T2

Teilung (Systemmaße):
1 St 2-flügelige Drehflügeltür B/H ca. 2020 x 2260 mm als Notausgang DIN EN 1125, erforderlicher lichter Durchgang mindestens 1200 mm

Verglasung alle Teile aus Verbundsicherheitsglas VSG einschalig
Dicke mind. 8 mm

Objektbeschläge Behördenqualität aus Edelstahl, matt gebürstet, mit Vollpanikfunktion gemäß DIN EN 1125,  Einfachverriegelung, Typ B: ,
- 3-teilige Rollentürbänder aus Aluminium, Anzahl entsprechend den zu erwartenden Lasten
Antipanik-Garnitur, Stand- und Gangflügel mit automatischer Verriegelung
- Einsteckschloss für Rohrrahmentüren als Antipanik-
Einfachverriegelung, selbstverriegelnd, mit Gegendruck gesichertem Fallenriegel, Schließplatten, vorgerichtet für Profilzylinder
- Treibriegelschloss (Gegenkasten) mit Antipanikfunktion (VP) mit Schaltschloss, Befestigungs- und Verriegelungsplatte,
Bodenbuchse und Befestigungsmaterial, Treibriegelstangen, Falleneinlaufteile, Mitnehmer, Treibstangenführung
- Betätigung Stand- und Gangflügel auf BGS mit
Stangengriffgarnitur nach DIN EN 1125, Betätigung Gangflügel auf BS mit Drücker Ausführung U-Form abgerundet und gekröpft nach Wahl des AG gemäß BA 1
- Betätigung Stand- und Gangflügel auf BGS mit Stangengriffgarnitur nach DIN EN 1125, Betätigung Gangflügel auf BS mit Drücker Ausführung U-Form abgerundet und gekröpft nach Wahl des AG gemäß BA 1
- Obentürschließer DIN 18040 konform, Öffnungsmoment
>47 NM, mit durchgehender Gleitschiene, Schließfolgeregler integriert, mit Endanschlag und Öffnungsdämpfung, mit Rastfeststellung, Montage auf Bandseite, Schließergröße entsprechend der Türflügelbreite, Farbton silber
- barrierefreie Türschwelle

Element komplett liefern, montieren und verglasen einschl. Verankerung und Anschluss an angrenzende Bauteile.

Für eine einheitliche Wartung der Obentürschließer in beiden Bauabschnitten, müssen diese produktspezifisch ausgeschrieben werden.

Fabrikat Obentürschließer:
Assa Abloy
Menge: 1,000 St
DIN 276-1 12/08: 334
Freie Nummern: 344
Leistungsbereich: 026

**02.01.01.0020 Türelement einfl. Drehflügel B 1225 mm H 2260 mm**
Innentürelement, als Drehflügeltür, 1-flügelig, als ungedämmte Aluminium-Glas-Türkonstruktion mit ca. 65 mm Profilbautiefe und mittiger Verglasung, Bauteilöffnung in der Innenwand, Wandaufbau im Anschlussbereich einschalig, Befestigungsuntergrund Trockenbau mit Verstärkungsprofilen, Abdichtung beidseitig mit elastischem Dichtstoff, umlaufend, Anschlussfuge zum Baukörper vollständig mit Dämmstoff ausfüllen, Ausführung als Rahmentür, Rahmen aus Aluminium-Strangpressprofilen DIN EN 755 und DIN EN 12020, Konstruktion außen und innen flächenbündig, Rahmenoberfläche pulverbeschichtet Farbton RAL 7012, Rahmenelement mit transparenten Füllungen, Ausführung gemäß Detail-Nr. C_A6_DT_6006_25_V3 und wie folgt:
Einbauort: Windfang
Rohbaumaß: B/H ca. 1225 x 2260 mm

Tür-Nr. W05-T1

Teilung (Systemmaße):
1 St 1-flügelige Drehflügeltür B/H ca. 1225 x 2260 mm als Notausgang DIN EN 1125, erforderlicher lichter Durchgang mindestens 900 mm

Verglasung alle Teile aus Verbundsicherheitsglas VSG einschalig
Dicke mind. 8 mm

Inkl. erforderlicher Rahmenverbreiterung für automatischen Türantrieb.

Objektbeschläge Behördenqualität aus Edelstahl, matt gebürstet, mit Panikfunktion gemäß DIN EN 1125
- 3-teilige Rollentürbänder aus Aluminium, Anzahl entsprechend den zu erwartenden Lasten
Antipanik-Garnitur, mit automatischer Verriegelung
- Betätigung auf BGS mit Stangengriffgarnitur nach DIN EN 1125 und auf BS mit Drücker, Ausführung U-Form abgerundet und gekröpft nach Wahl des AG gemäß BA 1
- barrierefreie Türschwelle
- Gangflügel mit Fingerschutzrollo
- 1 St. selbst verriegelndes Antipanik-Motorschloss für Vollpanikfunktion DIN EN 1125, Umschaltfunktion B, in Verbindung mit einem Drehflügelantrieb  eine 1-flg. Tür, mit Schließblech, PZ-vorgerichtet einschl. Motorschlosssteuerung, Netzteil 24 V, Anschlusskabel usw.
Einstellung der Betriebsarten des Motorschlosses mittels Displayprogrammschalter mit Schlüsselschalter
Betriebsarten Motorschloss: Aus, Nacht, Automatik oder Daueroffen
Leistung einschl. Zubehörteile, verdeckter Kabelübergänge, sämtlicher Verkabelungen und Anschlüsse durch den AN, einschl. Kabellieferung

Element komplett liefern, montieren und verglasen einschl. Verankerung und Anschluss an angrenzende Bauteile.
Menge: 1,000 St
DIN 276-1 12/08: 334
Freie Nummern: 344
Leistungsbereich: 026

**02.01.01.0030 Automatischer Dehtürantrieb drückend**
automatischer Türantrieb für die vorgenannte einflügelige Tür mit Motorschloss, mit verstellbarer Federkraft EN Größe 4-7, geprüft und zertifiziert nach DIN 18650 / EN 16005.
Erleichterte manuelle Öffnung (DIN 18040 optimiert).
Mit Montageplattensatz

Montage auf der Blendrahmenverbreiterung der Tür, Bandgegenseite, drückend, mit Gestänge

Funktionen:
Betriebsarten: Daueroffen, Automatik, Ladenschluss, Nacht, Off einstellbar über integrierten Programmschalter
Niedrigenergieantrieb gemäß DIN 18650 / EN 16005,
leichtes manuelles Öffnen von Drehtüren aus der Schließlage (ab 0°) durch entkoppelten Energiespeicher und intelligente Auswertung der Sensorik,
Türschließerbetrieb mit momentengeregeltem Schließvorgang,
Hinderniserkennung und Reversierung,
Diagnosefunktion und Fehlerspeicher,
sämtliche Einstellungen über Display-Programmschalter möglich

Technische Merkmale:
Abmessungen: ca. 70 x 130 x 720 mm (H x T x L),
Netzanschluss: 230 V AC, 50/60 Hz,
Türöffnungswinkel: ca. 110°,
Öffnungs- und Schließzeit einstellbar,
elektrischer Endschlag einstellbar,
Offenhaltezeit einstellbar von 0 bis 60 Sekunden,
bahngesteuertes Öffnen und Schließen

Anschlussmöglichkeiten:
Getrennte Eingänge für innere und äußere Sensoren,
Not-Stopp-Schalter, Programmschalter, Motorschloss, bauseitiger Türöffner, Stromversorgung für externe Geräte: 24 V DC, 1200 mA dauerhaft, kurzzeitig 1800 mA

Inkl. Elektroverkabelung und Inbetriebnahme

Mit  Absicherung der Nebenschließkante durch Fingerschutzrollo

Mit Laserscannern, zur Überwachung des Öffnungs und Schließvorgangs auf beiden Bandseiten

Leichtmetallabdeckhaube im Farbton:
eloxiert EV 1

Für eine einheitliche Wartung der Drehtürantriebe in beiden Bauabschnitten, müssen diese produktspezifisch ausgeschrieben werden.

Fabrikat Drehtürantrieb:
Dormakaba
Menge: 1,000 St

**02.01.01.0040 Lieferung Flächentaster innen für Automatiktür**
Flächentaster innen für Automatiktür, Kunststoff ca. 90 x 180 x 23
mm, Montage auf Innenwand, mit komplettem Zubehör, mit Aufschrift "Tür auf"

Taster liefern, montieren, bauseitige Verkabelungen betriebsfertig anschließen und Inbetriebnahme prüfen/ sicherstellen.
Menge: 2,000 St

**02.01.01.0050 Lieferung Tastenprogrammschalter**
Tastenprogrammschalter, unterputz, für die Einstellung der Betriebsart, mit Funktionstasten, LED-Punktanzeige, codierter Fehleranzeige, Schutzart IP 40, passend zu Schalterprogrammen mit 55 x 55 mm Schalteinsatz
Betriebsarten: Off, Daueroffen, Automatik, Ladenschluss, Nachtverriegelung
Zusätzlich mit Schlüsseltaster, UP, zum „Abschließen“ des Programmschalters gegen unbefugtes Ändern der Betriebsart, Schutzart IP 40, vorgerichtet für einen bauseitigen Profilhalbzylinder

Die Möglichkeit einen Taster und einen Transpontersignalempfänger anzuschließen muss gegeben sein.

Taster liefern, montieren, bauseitige Verkabelungen betriebsfertig anschließen und Inbetriebnahme prüfen/ sicherstellen.
Menge: 1,000 St

##### Titel 02.01.02 Türen mit Brandschutz-/Rauchschutzanforderung

**02.01.02.0010 Innentürelement T30RS einfl. Drehfügel B 1450 mm H 2260 mm**
*** Bezugsbeschreibung
Innentürelement, als Drehflügeltür, 1-flügelig, als Aluminium-Glas-Brandschutzkonstruktion T30RS mit ca. 90 mm Profilbautiefe, Bauteilöffnung in der Innenwand, Wandaufbau im Anschlussbereich einschalig, Befestigungsuntergrund Trockenbau mit Verstärkungsprofilen, rauchdichte Abdichtung beidseitig mit elastischem Dichtstoff, umlaufend, Anschlussfuge zum Baukörper vollständig mit Dämmstoff aus Mineralwolle ausfüllen, Ausführung als Rahmentür, Rahmen aus Aluminium-Strangpressprofilen DIN EN 755 und DIN EN 12020, Konstruktion außen und innen flächenbündig, Rahmenoberfläche pulverbeschichtet Farbton RAL 7012, Rahmenelement mit transparenten Füllungen, Ausführung gemäß Detail-Nr. D_A6_DT_6009_25_V3; D_A6_DT_6011_25_V3 und wie folgt:

Einbauort: Treppenhaus
Rohbaumaß: B/H ca. 1450 x 2260mm

Tür-Nr. D.1.TRH10-T1;

Technische und bauphysikalische Anforderungen:
Feuerwiderstandsklasse T 30 DIN 4102, Rauchschutz nach DIN 18095-1.

Teilung (Systemmaße):
1 St 1-flügelige Drehflügeltür B/H ca. 1450 x 2260 mm
erforderlicher lichter Durchgang mindestens 1200 mm

Verglasung
aus Brandschutzglas F30 nach DIN 4102, Monoglas, Dicke nach Zulassung, Aufbau des Brandschutzglases mit beidseitiger Sicherheitsscheibe

Objektbeschläge Behördenqualität aus Edelstahl, matt gebürstet
als Notausgangsverschluss gemäß DIN EN 179 Typ B:
- 3-teilige Rollenbänder aus Aluminium, Anzahl entsprechend der zu erwartenden Lasten
- Sicherungsbolzen entsprechend der zu erwartenden Lasten
- Einsteckschloss für Rohrrahmentüren als Antipanik-Riegel-Fallenschloss, geteilte Drückernuss, Edelstahl- Stulp, Riegel und Falle aus Stahl poliert und vernickelt, vorgerichtet für Profilzylinder
- Feuerschutzbeschlag DIN EN 1906 als Drückergarnitur, Drückerhöhe 105 cm, Gebrauchskategorie Klasse 4, Dauerfunktionstüchtigkeit Klasse 7, Feuerbeständigkeit Klasse B, Sicherheit Klasse 0, Einbruchschutz Klasse 0, Korrosionsbeständigkeit DIN EN 1670 Klasse 4, Drücker- und Schlüsselrosette, Schlüsselrosette gelocht für Profilzylinder, verdeckt verschrauben, Ausführung Drücker U-Form, Edelstahl abgerundet und gekröpft nach Wahl des AG
- Obentürschließer DIN EN 1154 mit Gleitschiene, mit Endanschlag und Öffnungsdämpfung, mit integriertem Rauchschalter 230 V AC, mit Haltemagnet 24 V DC an Wand, Sturzmelder 230 V AC und 2 Deckenmelder, Montage Bandseite, Farbton silber, mit Abnahmeprüfung durch einen sachkundigen autorisierten Fachmann des Herstellers einschl. Übergabe Prüfbuch und dauerhafter Anbringung des Zulassungsschildes, Anlage komplett liefern, montieren, anschließen und in Betrieb nehmen, bauseitig erfolgt allein die Bereitstellung der Netzspannung 230V,
- Beleuchteter Handauslösetaster, UP, mit Glasscheibe und fünf wechselbaren Beschriftungen zur manuellen Auslösung von elektrisch steuerbaren Feststellanlagen. Liefern, montieren, bauseitige Verkabelungen betriebsfertig anschließen und Inbetriebnahme prüfen/ sicherstellen.
- Türbodendichtung je Türflügel gemäß DIN 18095 mit automatischem Dichtschluss, höhenverstellbar, Dichtung als Gummi

Element komplett liefern, montieren und verglasen einschl. Verankerung und Anschluss an angrenzende Bauteile.

Für eine einheitliche Wartung der Obentürschließer in beiden Bauabschnitten, müssen diese produktspezifisch ausgeschrieben werden.

Fabrikat Obentürschließer:
Assa Abloy
Menge: 1,000 St
DIN 276-1 12/08: 334
Freie Nummern: 344
Leistungsbereich: 026

**02.01.02.0020 Innentürelement T30RS einfl. Drehfügel B 1450 mm H 2260 mm**
*** wie Position 02.01.02.0010
Innentürelement, als Drehflügeltür, 1-flügelig, als Aluminium-Glas-Brandschutzkonstruktion T30RS wie vorg. beschrieben, jedoch ohne Deckenmelder für den Obentürschließer.

Einbauort: Treppenhaus
Rohbaumaß: B/H ca. 1450 x 2260mm

Tür-Nr. D.2.TRH10-T1
Menge: 1,000 St
DIN 276-1 12/08: 334
Freie Nummern: 344
Leistungsbereich: 026

**02.01.02.0030 Innentürelement T30RS einfl. Drehfügel B 1450 mm H 2700 mm OL**
Innentürelement, als Drehflügeltür, 1-flügelig, mit Oberlicht, als Aluminium-Glas-Brandschutzkonstruktion T30RS mit ca. 90 mm Profilbautiefe, Bauteilöffnung in der Innenwand, Wandaufbau im Anschlussbereich einschalig, Befestigungsuntergrund  Trockenbau mit Verstärkungsprofilen und Stahlbeton, ungeputzt, rauchdichte Abdichtung beidseitig mit elastischem Dichtstoff, umlaufend, Anschlussfuge zum Baukörper vollständig mit Dämmstoff aus Mineralwolle ausfüllen, Ausführung als Rahmentür, Rahmen aus Aluminium-Strangpressprofilen DIN EN 755 und DIN EN 12020, Konstruktion außen und innen flächenbündig, Rahmenoberfläche pulverbeschichtet Farbton RAL 7012, Rahmenelement mit transparenten Füllungen, Ausführung gemäß Detail-Nr. D_A6_DT_6008_25_V3; C_A6_DT_6010_25_V3 und wie folgt:

Einbauort: Treppenhaus
Rohbaumaß: B/H ca. 1450 x 2700mm

Tür-Nr. D.1.TRH11-T1;  D.2.TRH11-T1

Technische und bauphysikalische Anforderungen:
Feuerwiderstandsklasse T 30 DIN 4102, Rauchschutz nach DIN 18095-1.

Teilung (Systemmaße):
1 St 1-flügelige Drehflügeltür B/H ca. 1450 x 2260 mm
erforderlicher lichter Durchgang mindestens 1200 mm
1 St festverglastes Oberlicht B/H ca. 1450 x 440 mm

Verglasung
aus Brandschutzglas F30 nach DIN 4102, Monoglas, Dicke nach Zulassung, Aufbau des Brandschutzglases mit beidseitigem Verbundsicherheitsglas  VSG

Objektbeschläge Behördenqualität aus Edelstahl, matt gebürstet
als Notausgangsverschluss gemäß DIN EN 179 Typ B:
- 3-teilige Rollenbänder aus Aluminium, Anzahl entsprechend der zu erwartenden Lasten
- Sicherungsbolzen entsprechend der zu erwartenden Lasten
- Einsteckschloss für Rohrrahmentüren als Antipanik-Riegel-Fallenschloss, geteilte Drückernuss, Edelstahl- Stulp, Riegel und Falle aus Stahl poliert und vernickelt, vorgerichtet für Profilzylinder
- Feuerschutzbeschlag DIN EN 1906 als Drückergarnitur, Drückerhöhe 105 cm, Gebrauchskategorie Klasse 4, Dauerfunktionstüchtigkeit Klasse 7, Feuerbeständigkeit Klasse B, Sicherheit Klasse 0, Einbruchschutz Klasse 0, Korrosionsbeständigkeit DIN EN 1670 Klasse 4, Drücker- und Schlüsselrosette, Schlüsselrosette gelocht für Profilzylinder, verdeckt verschrauben, Ausführung Drücker U-Form abgerundet und gekröpft nach Wahl des AG
- Obentürschließer DIN EN 1154, mit Öffnungsdämpfung und Endanschlag, mit Gleitschiene ohne Feststellung, Farbton silber, Einbau in Bandseite, mit Abnahmeprüfung und dauerhafter Anbringung des Zulassungsschildes
- Türbodendichtung je Türflügel gemäß DIN 18095 mit automatischem Dichtschluss, höhenverstellbar, Dichtung als Gummi

Element komplett liefern, montieren und verglasen einschl. Verankerung und Anschluss an angrenzende Bauteile.

Für eine einheitliche Wartung der Obentürschließer in beiden Bauabschnitten, müssen diese produktspezifisch ausgeschrieben werden.

Fabrikat Obentürschließer:
Assa Abloy
Menge: 2,000 St
DIN 276-1 12/08: 334
Freie Nummern: 344
Leistungsbereich: 026

##### Titel 02.01.03 Türen mit Rauchschutz-/Schallschuzanforderung

**02.01.03.0010 Innentürelement RS einfl. Drehflügel B 1450 mm H 2260 mm**
Innentürelement, als Drehflügeltür, 1-flügelig, als ungedämmte Aluminium-Glas-Rauchschutztürkonstruktion RS mit ca. 65mm Profilbautiefe und mittiger Verglasung, Bauteilöffnung in der Innenwand, Wandaufbau im Anschlussbereich einschalig, Befestigungsuntergrund Trockenbau mit Verstärkungsprofilen, rauchdichte Abdichtung beidseitig mit elastischem Dichtstoff, umlaufend, Anschlussfuge zum Baukörper vollständig mit Dämmstoff aus Mineralwolle ausfüllen, Ausführung als Rahmentür, Rahmen aus Aluminium-Strangpressprofilen DIN EN 755 und DIN EN 12020, Konstruktion außen und innen flächenbündig, Rahmenoberfläche pulverbeschichtet Farbton RAL 7012, Rahmenelement mit transparenten Füllungen, Ausführung gemäß Detail-Nr. D_A6_DT_6005_25_V3 und wie folgt:
Einbauort: Flur 2
Rohbaumaß: B/H ca. 1450 x 2260 mm

Tür-Nr. D.0.18-T2

Technische und bauphysikalische Anforderungen:
Rauchschutz nach DIN 18095-1, Schallschutz DIN 4109 und VDI 2719 für Türelement Rw,R 27 dB

Teilung (Systemmaße):
1 St 1-flügelige Drehflügeltür B/H ca. 1500 x 2260 mm als Notausgang DIN EN 179, erforderlicher lichter Durchgang  mindestens 1200 mm

Verglasung alle Teile aus Verbundsicherheitsglas VSG gemäß  Schallschutzanforderung

Objektbeschläge Behördenqualität aus Edelstahl, matt gebürstet, als Notausgangsverschluss gemäß DIN EN 179 Typ B
- 3-teilige Rollenbänder aus Aluminium, Anzahl entsprechend der zu erwartenden Lasten
- Sicherungsbolzen entsprechend der zu erwartenden Lasten
- Einsteckschloss für Rohrrahmentüren als Antipanik-Riegel-Fallenschloss, Edelstahl- Stulp, Riegel und Falle aus Stahl poliert und vernickelt, vorgerichtet für Profilzylinder
-  Feuerschutzbeschlag DIN EN 1906 als Drückergarnitur, Drückerhöhe 105 cm, Gebrauchskategorie Klasse 4, Dauerfunktionstüchtigkeit Klasse 7, Feuerbeständigkeit Klasse B, Sicherheit Klasse 0, Einbruchschutz Klasse 0, Korrosionsbeständigkeit DIN EN 1670 Klasse 4, Drücker- und Schlüsselrosette, Schlüsselrosette gelocht für Profilzylinder, verdeckt verschrauben, Ausführung Drücker U-Form abgerundet und gekröpft nach Wahl des AG
- Obentürschließer DIN EN 1154, mit Endanschlag und Öffnungsdämpfung, mit integriertem Rauchschalter 230 V AC, mit Haltemagnet 24 V DC, Sturzmelder 230 V AC, Farbton silber, mit Abnahmeprüfung durch einen sachkundigen autorisierten Fachmann des Herstellers einschl. Übergabe Prüfbuch und dauerhafter Anbringung des Zulassungsschildes, Anlage komplett liefern, montieren, anschließen und in Betrieb nehmen, bauseitig erfolgt allein die Bereitstellung der Netzspannung 230V,
- Beleuchteter Handauslösetaster, UP, mit Glasscheibe und fünf wechselbaren Beschriftungen zur manuellen Auslösung von elektrisch steuerbaren Feststellanlagen Liefern, montieren.
- Türbodendichtung gemäß DIN 18095 mit automatischem Dichtschluss, höhenverstellbar, Dichtung als Gummi

Element komplett liefern, montieren und verglasen einschl. Verankerung und Anschluss an angrenzende Bauteile.

Für eine einheitliche Wartung der Obentürschließer in beiden Bauabschnitten, müssen diese produktspezifisch ausgeschrieben werden.

Fabrikat Obentürschließer:
Assa Abloy
Menge: 1,000 St
DIN 276-1 12/08: 334
Freie Nummern: 344
Leistungsbereich: 026

##### Titel 02.01.04 Bodentürstopper

**02.01.04.0010 Bodentürstopper Edelstahl**
Türstopper aus Edelstahl, mit Gummipuffer, halbkugelförmig,
für Bodenmontage.

Abmessungen: Höhe 20mm, Durchmesser 70mm.
Werkstoff, Farbe: Edelstahl mit schwarzem Gummipuffer, Oberfläche fein matt.
Befestigung: Sichtbar verschraubt, Befestigung mit Verdrehsicherung.
Menge: 5,000 St
Freie Nummern: 344
Leistungsbereich: 029

#### Abschnitt 02.02 Stahlblechtüren

##### Titel 02.02.01 Brandschutztüren

**02.02.01.0010 Innentürelement T30 einflg. B/H 1010/2260mm UZ MW 175mm D/D**
Innentürelement aus Türblatt und Zarge, als Drehflügeltür, einflügelig, mit Anschlagfalz,
Breite Nennmaß Wandöffnung 1010 mm,
Höhe Nennmaß Wandöffnung 2260 mm,
mit bauaufsichtlicher Zulassung, Befestigung an Mauerwerk, ungeputzt, Ausführung  wie folgt:

Tür-Nr.: D.-1.03-T1; D.-1.04-T1; D.-1.05-T1;  D.-1.06-T1

Technische und bauphysikalische Anforderungen:
Feuerwiderstandsklasse T 30 DIN 4102-5 dichtschließend

Umfassungszarge aus Stahlblech, 2-teilig für nachträglichen Einbau, Blechdicke 2 mm, Maulweite für Wanddicke ca. 175 mm, Oberfläche verzinkt und grundiert, mit 3D-Aufnahmeelementen, 3-seitig umlaufendes Spezial-Dichtungsprofil, Hinterfüllung der Zarge gemäß Zulassung, einschl. Anschlussfuge zwischen Türzarge und Wand, beidseitig, umlaufend, mit elastischem Dichtstoff, überstreichbar, abdichten.

Türblatt:
Türflügel aus Stahlblech, doppelwandig, dreiseitig gefälzt, Blechdicke 1,5 mm, Oberfläche verzinkt und grundiert,  Türblattdicke ca. 64 mm, mit Spezialeinlage gemäß Brandschutz- anforderung.

Objektbeschläge Behördenqualität aus Edelstahl, matt gebürstet:
- mind. 2 Konstruktionsbänder je Flügel DIN EN 1935, 3teilig, Flachkopf, mit Stiftsicherung, mit Kugellager, Bandhöhe bis 160mm, Bandbolzen gesichert
- 1 Sicherungszapfen je Türflügel
- Einsteckschloss als selbstverriegelndes mechanisches Panikschloss, Panikfunktion E, vorgerichtet für Profilzylinder DIN 18252, mit Nuss 9 mm, Dornmaß 65 mm, Stulpbreite 20 mm, Stulp aus nichtrostendem Stahl, Falle und Riegel aus Stahl, poliert und vernickelt,
- Feuerschutzbeschlag DIN EN 1906 als Drücker-Drücker- garnitur, Drückerhöhe 105 cm, Benutzungskategorie Klasse 4, Dauerhaftigkeit Klasse 7, Feuerbeständigkeit Klasse 1, Sicherheit Klasse 1, Korrosionsbeständigkeit Klasse 4, Einbruchschutz Klasse 0, Maße DIN 18255, Ausführungsart U, Drücker- und Schlüsselrosette, gelocht für Profilzylinder, verdeckt verschrauben, Ausführung Drücker U-Form abgerundet nach Wahl des AG
- Obentürschließer DIN EN 1154, mit Öffnungsdämpfung und
Endanschlag, mit Gleitschiene ohne Feststellung, Farbton silber, Einbau in Bandseite, mit Abnahmeprüfung und dauerhafter Anbringung des Zulassungsschildes.

Element komplett liefern, montieren und Anschluss an angrenzende Bauteile.

Für eine einheitliche Wartung der Obentürschließer in beiden Bauabschnitten, müssen diese produktspezifisch ausgeschrieben werden.

Fabrikat Obentürschließer:
Assa Abloy
Menge: 4,000 St
Freie Nummern: 340

**02.02.01.0020 Innentürelement T90 einflg. B/H 885/2010mm EZ 4-seitig D/K**
Innentürelement aus Türblatt und Zarge, als Drehflügeltür, einflügelig, mit Anschlagfalz, als Revisionstür,
Breite Nennmaß Wandöffnung 885 mm,
Höhe Nennmaß Wandöffnung 2010 mm,
mit bauaufsichtlicher Zulassung, Befestigung an Stahlbeton, ungeputzt, Ausführung als Revisionsöffnungen, wie folgt:

Tür-Nr.: D.1.S7-T1; D.2.S7-T1

Technische und bauphysikalische Anforderungen:
Feuerwiderstandsklasse T 90 DIN 4102-5

Eckzarge aus Stahlblech, Oberfläche verzinkt und grundiert, Zarge vierseitig umlaufend, mit 3D-Aufnahmeelementen, 4-seitig umlaufendes Spezial-Dichtungsprofil, Zarge vollvolumig mit Mörtel hinterfüllen, einschl. Anschlussfuge zwischen Türzarge und Wand, beidseitig, umlaufend, mit elastischem Dichtstoff, überstreichbar, abdichten.

Türblatt:
Türflügel aus Stahlblech, doppelwandig, vierseitig gefälzt,  Oberfläche verzinkt und grundiert, Blechdicke 1,5 mm,  Türblattdicke ca. 64 mm, mit Spezialeinlage gemäß Brandschutz- anforderung.

Objektbeschläge Behördenqualität aus Edelstahl, matt gebürstet:
- mind. 2 Konstruktionsbänder je Flügel DIN EN 1935, 3teilig, Flachkopf, mit Stiftsicherung, mit Kugellager, Bandhöhe bis 160mm, Bandbolzen gesichert
- Sicherungszapfen nach Erfordernis
- Einsteckschloss als selbstverriegelndes mechanisches Panikschloss, Panikfunktion E, vorgerichtet für Profilzylinder DIN 18252, mit Nuss 9 mm, Dornmaß 65 mm, Stulpbreite 20 mm, Stulp aus nichtrostendem Stahl, Falle und Riegel aus Stahl, poliert und vernickelt,
- Feuerschutzbeschlag DIN EN 1906 als Drücker-Knaufgarnitur, Drückerhöhe 105 cm, Benutzungskategorie Klasse 4, Dauerhaftigkeit Klasse 7, Feuerbeständigkeit Klasse 1, Sicherheit Klasse 1, Korrosionsbeständigkeit Klasse 4, Einbruchschutz Klasse 0, Maße DIN 18255, Ausführungsart U, Drücker- und Schlüsselrosette, gelocht für Profilzylinder, verdeckt verschrauben, Ausführung Drücker U-Form abgerundet nach Wahl des AG
- Obentürschließer DIN EN 1154, mit Öffnungsdämpfung und
Endanschlag, mit Gleitschiene ohne Feststellung, Farbton silber, Einbau in Bandseite, mit Abnahmeprüfung und dauerhafter Anbringung des Zulassungsschildes.

Element komplett liefern, montieren und Anschluss an angrenzende Bauteile.

Für eine einheitliche Wartung der Obentürschließer in beiden Bauabschnitten, müssen diese produktspezifisch ausgeschrieben werden.

Fabrikat Obentürschließer:
Assa Abloy
Menge: 2,000 St
Freie Nummern: 340

##### Titel 02.02.02 Brandschutz-/Rauchschutztüren

**02.02.02.0010 Innentürelement T30RS einflg. B/H 1135/2260mm UZ MW 151mm D/K**
Innentürelement aus Türblatt und Zarge, als Drehflügeltür, einflügelig, mit Anschlagfalz,
Breite Nennmaß Wandöffnung 1135 mm,
Höhe Nennmaß Wandöffnung 2260 mm,
lichte Durchgangbreite mind. 1000 mm,
mit bauaufsichtlicher Zulassung, Befestigung an Trockenbauwand mit Gipsplatten bekleidet, Ausführung
 wie folgt:

Tür-Nr.: D.-1.03.1-T1; D.-1.TRH11-T1

Technische und bauphysikalische Anforderungen:
Feuerwiderstandsklasse T 30 DIN 4102-5, mit Rauchschutzanforderung DIN 18095-1.

Umfassungszarge aus Stahlblech, 2-teilig für nachträglichen Einbau, Blechdicke 2 mm, Maulweite für Wanddicke ca. 250 mm, Oberfläche verzinkt und grundiert, mit 3D-Aufnahmeelementen, 3-seitig umlaufendes Spezial-Dichtungsprofil, Hinterfüllung der Zarge gemäß Zulassung, einschl. Anschlussfuge zwischen Türzarge und Wand, beidseitig, umlaufend, rauchdicht mit elastischem Dichtstoff, überstreichbar, abdichten.

Türblatt:
Türflügel aus Stahlblech, doppelwandig, dreiseitig gefälzt, Blechdicke 1,5 mm, Oberfläche verzinkt und grundiert,  Türblattdicke ca. 64 mm, mit Spezialeinlage gemäß Brandschutz- anforderung.

Objektbeschläge Behördenqualität aus Edelstahl, matt gebürstet:
- mind. 2 Konstruktionsbänder je Flügel DIN EN 1935, 3teilig, Flachkopf, mit Stiftsicherung, mit Kugellager, Bandhöhe bis 160mm, Bandbolzen gesichert
- 1 Sicherungszapfen je Türflügel
- Einsteckschloss als selbstverriegelndes mechanisches Panikschloss, Panikfunktion E, vorgerichtet für Profilzylinder DIN 18252, mit Nuss 9 mm, Dornmaß 65 mm, Stulpbreite 20 mm, Stulp aus nichtrostendem Stahl, Falle und Riegel aus Stahl, poliert und vernickelt,
- Feuerschutzbeschlag DIN EN 1906 als Drücker-Knaufgarnitur, Drückerhöhe 105 cm, Benutzungskategorie Klasse 4, Dauerhaftigkeit Klasse 7, Feuerbeständigkeit Klasse 1, Sicherheit Klasse 1, Korrosionsbeständigkeit Klasse 4, Einbruchschutz Klasse 0, Maße DIN 18255, Ausführungsart U, Drücker- und Schlüsselrosette, gelocht für Profilzylinder, verdeckt verschrauben, Ausführung Drücker U-Form abgerundet nach Wahl des AG
- Obentürschließer DIN EN 1154, mit Öffnungsdämpfung und
Endanschlag, mit Gleitschiene ohne Feststellung, Farbton silber, Einbau in Bandseite, mit Abnahmeprüfung und dauerhafter Anbringung des Zulassungsschildes
- Türbodendichtung gemäß DIN 18095 mit automatischem
Dichtschluss, höhenverstellbar, Dichtung als Gummi.

Element komplett liefern, montieren und Anschluss an angrenzende Bauteile.

Für eine einheitliche Wartung der Obentürschließer in beiden Bauabschnitten, müssen diese produktspezifisch ausgeschrieben werden.

Fabrikat Obentürschließer:
Assa Abloy
Menge: 2,000 St
Freie Nummern: 340

##### Titel 02.02.03 Bodentürstopper

**02.02.03.0010 Bodentürstopper Edelstahl**
Türstopper aus Edelstahl, mit Gummipuffer, halbkugelförmig,
für Bodenmontage.

Abmessungen: Höhe 20mm, Durchmesser 70mm.
Werkstoff, Farbe: Edelstahl mit schwarzem Gummipuffer, Oberfläche fein matt.
Befestigung: Sichtbar verschraubt, Befestigung mit Verdrehsicherung.
Menge: 6,000 St
Freie Nummern: 344
Leistungsbereich: 029

#### Abschnitt 02.03 Fenster

##### Titel 02.03.01 Innenfenster ohne Brandschutz

**02.03.01.0010 Innenfensterelement B/H 1100/1060 mm Rw 51db**
Feststehendes Elemente als Durchblickfenster, als Zargenkonstruktion aus zweischaliger Stahlumfassungszarge mit beidseitiger (Doppelverglasung) umlaufender Glasfalzdichtung, Schallschutz Rw45db, Befestigungsuntergrund Trockenbauwand, Oberfläche pulverbeschichtet, Farbton RAL 7012, basaltgrau nach Wahl des AG, Ausführung wie folgt:
Einbauort: Bauteil D, E2 Wand Technikraum 2/ Maschinenraum
Rohbaumaß: B/H ca. 1100 x 1060 mm, BRH ca. 600 mm

Verglasung
Verglasung aus Verbundsicherheitsglas VSG zweischalig

Element komplett liefern, verglasen, ausfachen und montieren, Verankerung und Anschluss an angrenzende Bauteile.
Menge: 3,000 St
Leistungsbereich: 026

#### Abschnitt 02.04 Sonstige Leistungen und Wartung

##### Titel 02.04.01 Sonstige Leistungen

**02.04.01.0010 Facharbeiter / -in**
Stundenverrechnungssätze für Facharbeiter / -in

Auf Anordnung des AG ausführen.
Der Verrechnungssatz für die jeweilige Arbeitskraft umfasst sämtliche Aufwendungen wie Lohn- und Gehaltskosten, Lohn- und Gehaltsnebenkosten, Zuschläge, lohngebundene und lohnabhängige Kosten, sonstige Sozialkosten, Gemeinkosten, Wagnis und Gewinn.
Menge: 5,000 h

**02.04.01.0020 Helfer / -in**
Stundenverrechnungssätze für Helfer / -in

Auf Anordnung des AG ausführen.
Der Verrechnungssatz für die jeweilige Arbeitskraft umfasst sämtliche Aufwendungen wie Lohn- und Gehaltskosten, Lohn- und Gehaltsnebenkosten, Zuschläge, lohngebundene und lohnabhängige Kosten, sonstige Sozialkosten, Gemeinkosten, Wagnis und Gewinn.
Menge: 5,000 h

**02.04.01.0030 Glasreinigung**
Kosten für Reinigung aller Türkonstruktionen und Innenfenster durch den Auftragnehmer (AN).

Reinigung der Elemente, beidseitig: Glasreinigungen, Reinigung der Füllungen, Rahmenreinigungen, Reinigen der Beschläge usw.

Vor Abnahme der Leistungen ist eine Grundreinigung der eingebauten Teile durchzuführen. Ausführung: abschnittsweise.
Die Aluminiumteile/Stahlteile etc. und Verglasungen sind von Staub und Schmutz nass zu reinigen.
Menge: 1,000 psch

**02.04.01.0040 Werkstatt- / Montagezeichnungen**
Werkstatt- / Montagezeichnungen durch den AN

Vom Auftragnehmer sind innerhalb von 3 Wochen nach Einweisungsgespräch durch den Planer und Übergabe und Erläuterung der Planunterlagen Werkstatt- / Montagezeichnungen von den angebotenen Positionen zu liefern.

Vor Fertigungsbeginn bedürfen die Werkstattzeichnungen der Freigabe durch den Auftraggeber.
Hierbei hat der Auftragnehmer von mind. 2 Plandurchläufen auszugeben.

Sämtliche Zulassungen der eingesetzten Bauteile sind vor Ausführung vorzulegen. Rahmenprofile und Beschläge sind vor der Ausführung zu bemustern.
Aus den Darstellungen müssen Konstruktion, Maße, Einbau, Befestigung und Bauanschlüsse der Bauteile sowie die Einbaufolge erkennbar sein.
Menge: 1,000 psch

##### Titel 02.04.02 Wartung

*Hinweis: Hinweis zu Wartungspos.*
Allg. Hinweistext zu den Wartungspositionen:
Die zuvor aufgeführten Türen, Drehflügelantriebe, Obentürschließer und Türfeststellungen sind entsprechend den Vorgaben des Herstellers unter Beachtung des Prüfzeugnisses regelmäßig (alle 12 Monate) sachkundig zu kontrollieren und zu warten, damit sie funktionstüchtig bleiben. Hierbei sind ebenfalls zu beachten die ASR A1.7 Abs. 10.2, die DIN 14677, Unfallverhütungsvorschriften sowie DIBt-Richtlinien. Die Wartungstermine sind im Vorfeld mit dem / den Hausmeistern abzustimmen.
Dies gilt für die Dauer der Gewährleistung und ist in den vor Ort befindlichen Prüfbüchern / der als Anlage beigefügten Arbeitskarte für Brandschutztüren ohne FSA zu dokumentieren. Eventuelle gravierende Mängel sind dem Auftraggeber / der Stadt Troisdorf unverzüglich, schriftlich anzuzeigen.
Sollte die Prüfung / Wartung nicht durch die Errichterfirma durchgeführt werden, ist der Nachweis der Eignung des Nachunternehmers vor Durchführung der Arbeiten der Stadt Troisdorf nachzuweisen. Die Verantwortung für den Erhalt der Gewährleistung verbleibt bei der Errichterfirma.
Die Vergütung der Wartungsleistungen erfolgt jährlich nach erfolgter Leistungserbringung.
Die in diesem Titel abgefragten Preise zu Wartungen dienen der Ermittlung des wirtschaftlichsten Angebotes.
Die Beauftragung der Wartungspositionen erfolgt gesondert nach Fertigstellung der Arbeiten und wird im Auftragsfall aus der hier ermittelten Angebotssumme herausgerechnet.“

*Hinweis: Wartung Türen mit OTS*

**02.04.02.0010 Türen mit OTS im 1. Jahr**
Wartung der Türen mit Obentürschließer im 1. Jahr

Zeitraum: 1. Jahr nach der Abnahme der Leistungen
Menge: 11,000 St

**02.04.02.0020 Türen mit OTS im 2. Jahr**
Wartung der Türen mit Obentürschließer im 2. Jahr

Zeitraum: 2. Jahr nach der Abnahme der Leistungen
Menge: 11,000 St

**02.04.02.0030 Türen mit OTS im 3. Jahr**
Wartung der Türen mit Obentürschließer im 3. Jahr

Zeitraum: 3. Jahr nach der Abnahme der Leistungen
Menge: 11,000 St

**02.04.02.0040 Türen mit OTS im 4. Jahr**
Wartung der Türen mit Obentürschließer im 4. Jahr

Zeitraum: 4. Jahr nach der Abnahme der Leistungen
Menge: 11,000 St

*Hinweis: Wartung Türen mit OTS und Feststellanlage*

**02.04.02.0050 Türen mit OTS und Feststellanlage im 1. Jahr**
Wartung der Türen mit Obentürschließer und Feststellanlage im 1. Jahr

Zeitraum: 1. Jahr nach der Abnahme der Leistungen
Menge: 3,000 St

**02.04.02.0060 Türen mit OTS und Feststellanlage im 2. Jahr**
Wartung der Türen mit Obentürschließer und Feststellanlage im 2. Jahr

Zeitraum: 2. Jahr nach der Abnahme der Leistungen
Menge: 3,000 St

**02.04.02.0070 Türen mit OTS und Feststellanlage im 3. Jahr**
Wartung der Türen mit Obentürschließer und Feststellanlage im 3. Jahr

Zeitraum: 3. Jahr nach der Abnahme der Leistungen
Menge: 3,000 St

**02.04.02.0080 Türen mit OTS und Feststellanlage im 4. Jahr**
Wartung der Türen mit Obentürschließer und Feststellanlage im 4. Jahr

Zeitraum: 4. Jahr nach der Abnahme der Leistungen
Menge: 3,000 St

*Hinweis: Wartung Türen mit Drehflügelantrieb*

**02.04.02.0090 Türen mit Drehflügelantrieb im 1. Jahr**
Wartung der Türen mit Drehflügelantrieb im 1. Jahr

Zeitraum: 1. Jahr nach der Abnahme der Leistungen
Menge: 1,000 St

**02.04.02.0100 Türen mit Drehflügelantrieb im 2. Jahr**
Wartung der Türen mit Drehflügelantrieb im 2. Jahr

Zeitraum: 2. Jahr nach der Abnahme der Leistungen
Menge: 1,000 St

**02.04.02.0110 Türen mit Drehflügelantrieb im 3. Jahr**
Wartung der Türen mit Drehflügelantrieb im 3. Jahr

Zeitraum: 3. Jahr nach der Abnahme der Leistungen
Menge: 1,000 St

**02.04.02.0120 Türen mit Drehflügelantrieb im 4. Jahr**
Wartung der Türen mit Drehflügelantrieb im 4. Jahr

Zeitraum: 4. Jahr nach der Abnahme der Leistungen
Menge: 1,000 St
